# Brücke (BW-Nr. 138) und Stützmauer (BW-Nr. 7814 562) Elzach
Angebotsaufforderung (GAEB DA XML 3.2, DA83)
Projekt: 21078
Währung: EUR
Nebenangebote zugelassen: ja
Erstellt mit: GXML Toolbox V3.3 R20200226, iTWO_64 V9.1.726, 21.02.2023

## X103 Abbruch-, Erd-, Beton- und Straßenbauarbeiten
Datum: 21.02.2023

### Bauwerk 0 Gewerk 0 - Allgmeines

#### Bereich 0.1 Technische Bearbeitung

##### Abschnitt 0.1.1 Technische Bearbeitung

**0.1.1.10 Regel- und Verkehrszeichenplan**
*** Pauschalposition
Erstellen von Verkehrszeichenplänen für die
Gesamtbaumaßnahme und die einzelnen Bauabschnitte, in
Abstimmung mit  den Verkehrsbehörden und Erwirken der Genehmigung. Übernahme der anfallenden Gebühren.
Abgerechnet wird als Pauschale für die gesamte
Baumaßnahme.
Menge: 1,000 psch

**0.1.1.20 Beweissicherung**
*** Pauschalposition
Beweissicherung der vorhandenen Objekte und Bauteile von folgenden durch die Bauarbeiten berührten Bereichen:
- BE-Fläche
- Bereich der Umgehung
- angrenzende Gärten
- Straßen und Gehwege
- Absturzbauwerk
- angrenzende Ufermauern
Vor Baubeginn ist durch den AN der bauliche Zustand bzw. die augenscheinliche Schäden im Eingriffsbereich zu dokumentieren.
Die betreffenden Objekte sind zu fotografieren. Die Dokumentation ist vor Baubeginn dem Auftraggeber in digitaler
Form (Bilder, ggf. Skizze) zu übergeben.
Die Beweissicherung dient ggf. der Abwendung von
unberechtigten Schadensmeldungen eines Anliegers. Sie soll so detalliert ausgeführt werden, dass alle vorhandenen
Beschädigungen erfasst sind. Alle nicht dokumentierten und bei
der Abnahme festgestellten Mängel bzw. Schäden an den
vorhandenen Objekten im Bereich der Baustelle bzw. sonstiger  durch die Baudurchführung beanspruchter Flächen sind auf
Kosten des AN durch den AN zu beseitigen.
Die Vergütung für die Durchführung der Beweissicherung erfolgt pauschal. Die Materialkosten für die Fotografien, Datenträger etc sind einzukalkulieren.
Menge: 1,000 psch

**0.1.1.30 Überwachung Betoneinbau Überwachungskl. 2**
*** Pauschalposition
Überwachung des Einbaus von Beton der Überwachungsklasse
2 DIN 1045-3 durch eine anerkannte Überwachungsstelle.
Menge: 1,000 psch

**0.1.1.40 Bestandunterlagen liefern Be.üb.zeichn. CAD*Best.daten Inst.**
*** Pauschalposition
StL-Nr. 1910161500120000
Bestandsunterlagen liefern, bestehend aus
Bestandsübersichtszeichnungen als Pause 1-fach, im CAD
Originalformat mit Definitionsdatei auf Datenträger
sowie als DXF-Datei auf Datenträger.
Ergänzung/Änderung der Bestandsdaten bei Instandsetzungsmaßnahmen gemäß Anweisung Straßeninformationsbank,
Teilsystem Bauwerksdaten, mit einem Erfassungsprogramm
auf der Datenbasis der ASB-ING erfasst auf Datenträger
sowie Bauwerksbuch als Pause 1-fach.
Menge: 1,000 psch
Leistungsbereichkatalog: 101

#### Bereich 0.2 Baustelleneinrichtung, Verkehrssicherung

##### Abschnitt 0.2.1 Baustelleneinrichtung

**0.2.1.10 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch
Leistungsbereichkatalog: 101

**0.2.1.20 Baustelle räumen Sämtl. LV-Abschn.**
*** Pauschalposition
StL-Nr. 1910111201
Baustelle von allen Geräten, Anlagen, Einrichtungen und
dgl. räumen. Benutzte Flächen und Wege entsprechend dem
ursprünglichen Zustand herrichten. Soweit nicht für
bestimmte Leistungen für das Räumen der Baustelle gesonderte Positionen im Leistungsverzeichnis enthalten
sind, gilt die Pauschale
für alle Leistungen sämtlicher Abschnitte des Leistungsverzeichnisses.
Menge: 1,000 psch
Leistungsbereichkatalog: 101

**0.2.1.30 Bauzaun aufstellen und entfernen Zaunhöhe 2,0 m*Stahlgitter-FT**
StL-Nr. 1910120733
Bauzaun nach Unterlagen des AG einschl. der erforderlichen Tore und Pfosten standsicher aufstellen, während
der Bauzeit vorhalten und unterhalten sowie nach Beendigung der Bauzeit entfernen. 70 v.H. des Preises werden nach Aufstellen, der Rest nach Entfernen des Bauzaunes vergütet.
Zaunhöhe = 2,00 m.
Zaun aus Stahlgitter-Fertigteilen.
Menge: 100,000 m
Leistungsbereichkatalog: 101

**0.2.1.40 Stahlplatten aufbauen, vorhalten und abbauen**
Stahlplatten für Abdeckung von möglichen Gräben in der Straße aufbauen, vorhalten und wieder abbauen.
Befahrbar für Fahrzeuge bis 40 to, einschl. Unterkosntruktion.
Menge: 10,000 m2

**0.2.1.50 Schrankenzaun aufstellen und entfernen, Zaunhöhe 1,00-1,20m**
Bauzaun, als Schrankenzaun mit rotweißer Markierung nach
Wahl des AN, Prüfung gem. TL-Absperrschranken
entspricht den Vorschriften d. ZTV-SA.
Zaunoberkante über Oberfläche Gelände  1,00  -  1,20  m, zur
Sicherung von Gruben bzw. Leitungsgräben.
Menge: 10,000 m

**0.2.1.60 Schrankenzaun umsetzen**
Schrankenzaun der Pos. zuvor innerhalb der Baustelle
umsetzen. Nicht wiederverwertbare Teile ersetzen.
Zaunhöhe  =  1,00  -  1,20  m.
Menge: 10,000 m

##### Abschnitt 0.2.2 Verkehrssicherung

**0.2.2.10 Verkehrssich. läng. Dauer aufbauen Arbeitsstelle*Verk.konzept AG*Anordnung Unt. AG**
*** Pauschalposition
StL-Nr. 2110510512900100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder 'außer Kraft und wieder in Kraft setzen.'

Verkehrsrechtliche Anordnung nach Unterlagen des AG
einholen und zugehörige Unterlagen erstellen. Erforderliche Ortsbesichtigungen zur Erstellung der Planunterlagen für die verkehrsrechtliche Anordnung durchführen.
Menge: 1,000 psch

**0.2.2.20 Verkehrssich. läng. Dauer vorhalten wie Vorposition**
StL-Nr. 2110511010
Verkehrssicherung längerer Dauer vorhalten, warten, instand setzen und betreiben. Vorübergehende Verkehrssicherungsmaßnahmen durchführen. Die Kontrolle der Verkehrssicherung wird gesondert vergütet.
Verkehrssicherung wie in Vorposition beschrieben.
Menge: 180,000 d
Leistungsbereichkatalog: 105

**0.2.2.30 Transp. LSA f. Engst. aufb. u. abb. LSA Typ B*Verbind. Wahl AN Entf. bis 50 m*Versorg. Wahl AN VTU Unterl. AG**
StL-Nr. 21105505111102
Transportable Lichtsignalanlage (LSA) für Engstelle
einschließlich Energieversorgung aufbauen, in Betrieb
nehmen und abbauen. Vorhalten, Kontrolle, Wartung, In-
standsetzung und Betreiben werden gesondert vergütet.
Vorübergehende Verkehrssicherungsmaßnahmen durchführen.
70 v. H. des Preises werden nach betriebsfertigem Aufbau, der Rest nach Abbau vergütet.
LSA Typ B, Festzeitsteuerung.
Verbindung nach Wahl des AN.
Entfernung der Signalgeberstandorte bis 50,00 m.
Energieversorgung nach Wahl des AN.
Verkehrstechnische Unterlage nach Unterlagen des AG erstellen.
Menge: 1,000 St

**0.2.2.40 Transport. Lichtsignalanlage vorh. wie Vorposition**
StL-Nr. 2110551501
Transportable Lichtsignalanlage (LSA) vorhalten, warten, instand setzen und betreiben. Vorübergehende Verkehrssicherungsmaßnahmen durchführen. Die Kontrolle
wird gesondert vergütet.
Transportable LSA wie in Vorposition beschrieben.
Menge: 180,000 Std

**0.2.2.50 Zulage Transp. LSA Typ D aufb. u. abb.*Versorg. n. Wahl VTU Unterl. AG**
*** Pauschalposition
Zulage für die Erweiterung der oben genannten Lichtsignalanlage zu einer Transportablen Lichtsignalanlage (LSA) für kreuzende
Verkehrsströme Typ D mit Kabelverbindung, einschließlich Energieversorgung,  aufbauen, in Betrieb nehmen
und abbauen. Vorhalten, Kontrolle, Wartung, Instandsetzung und Betreiben werden gesondert vergütet. Vorübergehende Verkehrssicherungsmaßnahmen durchführen. 70
v.H. des Preises werden nach betriebsfertigem Aufbau,
der Rest nach Abbau vergütet.
LSA für Einmündungsverkehr mit 3 bzw. 4 Fahrzeugsignalgruppen
Energieversorgung nach Wahl des AN.
Verkehrstechnische Unterlage nach Unterlagen des AG erstellen.
Menge: 1,000 psch
Leistungsbereichkatalog: 105

**0.2.2.60 Zulage Transport. Lichsignalanlage vorh.**
Zulage zu obiger Position Transport. Lichsignalanlage vorh. für Lichtsignalanlage Typ D.
Menge: 90,000 Std

**0.2.2.70 Quermarkierung Typ I herstellen Haltlinie*mind. P 2 grobstr. Decke*Markierung entf.**
StL-Nr. 21105322100111
Quermarkierung Typ I als vorübergehende Markierung herstellen, warten und instand setzen. Vormarkieren.
Vorübergehende Verkehrssicherungsmaßnahmen durchführen.
Abgerechnet wird der markierte Strich.
Markierung = Haltlinie.
Verkehrsklasse mindestens P 2.
Markierung auf grobstrukturierter Asphaltdeckschicht.
Markierung entfernen. Abfall aufnehmen und nach Wahl
des AN verwerten.
Menge: 10,000 m

**0.2.2.80 Sperrflächenmarkierung Typ I herst. Breite 0,25 m*mind. P 2*Markierung entf.**
StL-Nr. 21105324100191
Sperrfläche als Schrägstrichgatter Typ I als vorübergehende Markierung herstellen, warten und instand setzen.
Vormarkieren. Vorübergehende Verkehrssicherungsmaßnahmen durchführen. Abgerechnet wird der markierte Strich.
Strichbreite = 0,25 m.
Verkehrsklasse mindestens P 2.
Markierung auf 'Kreisstraße'

Markierung entfernen. Abfall aufnehmen und nach Wahl
des AN verwerten.
Menge: 25,000 m
Leistungsbereichkatalog: 105

#### Bereich 0.3 Wasserhaltung

##### Abschnitt 0.3.1 Grundwasserhaltung

**0.3.1.10 Einfache Pumpenanlage einrichten Widerlager*FD bis 10 m3/h Höhe 5,0-7,5 m Vorflut 20 m*Messeinrichtung Sumpf verfüllen**
StL-Nr. 2110910111209111
Einfache Pumpenanlage für offene Wasserhaltung zum Trockenlegen und Freihalten der Baugrube von Wasser sowie
zum Ableiten des geförderten Wassers einrichten. Pumpensumpf nach Wahl des AN herstellen. Der Einsatz umfasst das betriebsbereite Aufbauen innerhalb einer Baugrube, das Abbauen sowie das Herstellen und Beseitigen
der Ableitung zum Vorfluter nach Unterlagen des AG.
Vorhalten und Betreiben werden gesondert vergütet.
Baugrube für Widerlager.
Förderdurchfluss bis 10 m3/h.
Förderhöhe über 5,00 bis 7,50 m.
Ableitung 'nach Wahl des AN'

Entfernung zum Vorfluter bis 20,00 m.
Messeinrichtung nach Unterlagen des AG.
Pumpensumpf verfüllen.
Menge: 2,000 St

**0.3.1.20 Einfache Pumpenanlage vorhalten**
StL-Nr. 211091059090
Einfache Pumpenanlage für offene Wasserhaltung einschließlich Pumpensumpf und Ableitung zum Vorfluter
betriebsbereit vorhalten.
Abgerechnet wird nach Kalendertagen.
Baugrube 'Tieferführung Brückenwiderlager und Stützmauer'
Ableitung 'nach Wahl des AN'
Menge: 156,000 d

**0.3.1.30 Einfache Pumpenanlage betreiben Widerlager Messeinrichtung**
Einfache Pumpenanlage für offene Wasserhaltung betreiben.
Abgerechnet wird pro Stunde Pumpenbetrieb.
Baugrube für Widerlager.
Ableitung nach Wahl des AN
Messeinrichtung nach Unterlagen des AG.
Menge: 976,000 h

**0.3.1.40 Mobile Absetzanlage aufstellen**
StL-Nr. 211099010099
Mobile Absetzanlage für Wasserhaltungsanlage nach
Unterlagen des AG aufstellen. Absetzanlage beseitigen. Ursprünglichen Zustand wieder herstellen.
Einschließlich Erd- und Gründungsarbeiten.
Fassungsvermögen Absetzanlage 'über 5 bis 10 m3,
Absetzbecken (Sandfang) in offener Containerbauweise, mit Zu- und Ablauf'
Menge: 1,000 St

**0.3.1.50 Mobile Absetzanlage betreiben Abges.St. verwert**
StL-Nr. 2110990910
Mobile Absetzanlage nach Unterlagen des AG vorhalten
und betreiben.
Abgerechnet wird nach Kalendertagen.
Abgesetzte Stoffe nach Wahl des AN verwerten.
Menge: 78,000 d

**0.3.1.60 Mobile Absetzanlage umsetzen**
StL-Nr. 211099050099
Mobile Absetzanlage für Wasserhaltungsanlage nach
Unterlagen des AG umsetzen. Ursprünglichen Zustand
am Aufnahmeort wieder herstellen.
Einschließlich Erd- und Gründungsarbeiten.
Fassungsvermögen Absetzanlage 'über 5 bis 10 m3,
Absetzbecken (Sandfang) in offener Containerbauweise, mit Zu- und Ablauf'
Menge: 1,000 St

**0.3.1.70 Förderdurchfluss messen**
*** Pauschalposition
StL-Nr. 21109409
Förderdurchfluss der gesamten Anlage zur Wasserhaltung messen und geförderte Wassermenge berechnen.
Intervalle der Messung nach Unterlagen des AG. Er-
forderliche Verzeichnisse und Protokolle anfertigen
und übergeben.
Menge: 1,000 psch

### Bauwerk 1 Gewerk 1 - Bauwerk 1 - Straßenüberweg BW 138

#### Bereich 1.1 Baustelleneinrichtung, Verkehrssicherung

##### Abschnitt 1.1.1 temporäre Umgehung

*Hinweis: Hinweis Umgehung*
Die Angaben in der Baubeschreibung bezüglich der temporären Umgehung und der Behelfsbrücke sind zu beachten.

**1.1.1.10 Behelfsbrücke liefern, montieren und demontieren**
*** Pauschalposition
Behelfsbrücke für Fußgänger liefern, montieren und demontieren.
Spannweite: ca. 7,0 m
lichte Breite: min. 1,50 m
Die Brücke ist inkl. Zugang barrierefrei auszuführen.
Material und Konstruktion nach Wahl des AN.
Vorhalten wird getrennt vergütet.
Die Gründung inkl. der notwendigen Erdarbeiten ist in den Einheitspreis einzukalkulieren.
Menge: 1,000 psch

**1.1.1.20 Behelfsbrücke vorhalten und unterhalten**
Behelfsbrücke aus Vorposition vorhalten und unterhalten. Abgerechnet wird nach Wochen Standzeit.
Menge: 14,000 Wo

**1.1.1.30 Strauchbestand roden Höhe bis 2 m*Wst.Verw.AN S.Abr. Verw. AN**
StL-Nr. 21106009100101
Strauchbestand und sonstiger Aufwuchs bis 0,10 m Stammdurchmesser, in 1,00 m Höhe über dem Erdboden gemessen,
mit Wurzelwerk roden. Abgerechnet wird die Fläche der
größten Ausdehnung des Strauchwerks.
Mittlere Höhe bis 2,00 m.
Wurzelstöcke nach Wahl des AN verwerten.
Schlagabraum nach Wahl des AN verwerten.
Menge: 3,000 m2
Leistungsbereichkatalog: 106

**1.1.1.40 Oberboden abtragen und lagern Abtr.über 10-30cm*Oberboden AN lag. Lagerfl.AN Bauz.**
StL-Nr. 21106109002301
Oberboden ggf. einschließlich Vegetationsdecke abtragen
und lagern. Oberboden in regelmäßig geformten Mieten
locker aufsetzen. Ansaat und Mähen einer Decksaat werden gesondert vergütet. Beschreibung der Homogenbereiche nach Unterlagen des AG. Abgerechnet wird nach Ab-
tragsprofilen.
Dicke des Abtrages über 10 bis 30 cm.
Oberboden fördern und außerhalb der Baustelle auf
Flächen des AN lagern.
Lagerflächen während der Bauzeit bereitstellen.
Menge: 5,000 m3

**1.1.1.50 Oberboden des AG andecken*Andeckung 20 cm Boden a. fördern**
StL-Nr. 21106142090403
Gelagerten Oberboden des AG profilgerecht andecken. Ho-
mogenbereiche nach Unterlagen des AG. Abgerechnet werden die angedeckten Flächen.
Andeckung 'ebene Fläche'

Dicke der Andeckung = 20 cm.
Oberboden außerhalb der Baustelle auf Flächen des AN
aufnehmen und fördern.
Menge: 25,000 m2

**1.1.1.60 Deckschicht ohne Bindem. herst. Dicke 5,0 cm*Natürl. Gstk.**
StL-Nr. 161123089921
Deckschicht ohne Bindemittel herstellen.
In Verkehrsflächen 'Umgehung'
Baustoffgemisch 'Forstmischung 0/16'

Einbaudicke = 5 cm.
Baustoffgemisch aus natürlichen Gesteinskörnungen.
Menge: 25,000 m2

**1.1.1.70 Behelfsweg unterhalten**
Behelfsweg über die Dauer der Nutzung der Behelfsbrücke unterhalten.
Menge: 14,000 Wo

#### Bereich 1.2 Vorarbeiten, Leitungssicherung, Abbruch

##### Abschnitt 1.2.1 Vorarbeiten, Suchgräben

**1.2.1.10 Fläche abräumen Aufwuchs*Wst. Verwert. AN S.Abr.Verwert.AN*ges.Räumg.beseit.**
*** Pauschalposition
StL-Nr. 1810600210000114
Fläche nach Unterlagen des AG abräumen.
Strauch- und Baumbestand sowie sonstiger Aufwuchs bis
zu 0,10 m Stammdurchmesser, 1,00 m über dem Erdboden
gemessen, einschließlich Wurzelwerk.
Wurzelstöcke der Verwertung nach Wahl des AN zuführen.
Schlagabraum der Verwertung nach Wahl des AN zuführen.
Gesamtes Räumgut beseitigen. Entsorgung wird gesondert
vergütet.
Menge: 1,000 psch

**1.2.1.20 Strauchbestand roden Höhe bis 2 m*Wst.Verw.AN S.Abr. Verw. AN**
StL-Nr. 21106009100101
Strauchbestand und sonstiger Aufwuchs bis 0,10 m Stammdurchmesser, in 1,00 m Höhe über dem Erdboden gemessen,
mit Wurzelwerk roden. Abgerechnet wird die Fläche der
größten Ausdehnung des Strauchwerks.
Mittlere Höhe bis 2,00 m.
Wurzelstöcke nach Wahl des AN verwerten.
Schlagabraum nach Wahl des AN verwerten.
Menge: 8,000 m2
Leistungsbereichkatalog: 106

**1.2.1.30 Boden Suchgraben lösen lagern verfüllen verdichten T bis 2,5m**
Boden für Suchgraben zur Freilegung von Kabeln und Leitungen nach Abtrag der Oberflächenbefestigung profilgerecht lösen, seitlich lagern, verfüllen und verdichten, Aushubtiefe bis 2,5 m, Homogenbereiche gemäß geotechnischem Bericht, Mengenermittlung nach Aufmaß an der Entnahmestelle.
Menge: 5,000 m3

**1.2.1.40 Fernmeldekabel sichern, Einzelkabel**
Fernmeldekabel sichern, Kabel auf Leitungsbrücke legen, befestigen und bei Fertigstellung in Kappe verlegen.
Menge: 7,000 m

**1.2.1.50 Trinkwasserleitung sichern**
Trinkwasserleitung sichern, Leitung auf Leitungsbrücke verlegen, befestigen und Rückbau nach Fertigstellung.
Menge: 7,000 m

**1.2.1.60 Baugrubensicherung**
*** Pauschalposition
Herstellen, unterhalten und rückbauen einer Baugrubensicherung zur Sicherung des Grundstücks orografisch rechts oberstromig der Brücke.
Art der Sicherung nach Wahl des AN.
Rückbau nach Hinterfüllung des Bauwerks, Verwertung des Materials ist in den Einheitspreis einzukalkulieren.
Vorschlag des AG:
- Spunddielen auf einer Länge von ca. 3,40 m einrammen bis ca. 3,20 m Tiefe
- Abstützen gegen bereits neu errichtete Stützmauer
Menge: 1,000 psch

**1.2.1.70 Brunnen entfernen und lagern**
*** Pauschalposition
Brunnen auf der orografisch linken Seite inkl. Zu- und Ableitung rückbauen und lagern.
Die Errichtung nach Fertigstellung der Baumaßnahme wird separat vergütet.
Menge: 1,000 psch

##### Abschnitt 1.2.2 Abbruch Bauwerk

**1.2.2.10 Beton abbrechen*Stahlbeton*Verwerten**
StL-Nr. 21118013930901
Beton nach Unterlagen des AG abbrechen.
Bauteil 'Überbau und Geländer'

Material = Stahlbeton.
Abbruch 'erschütterungsarm'

Abbruchgut nach Wahl des AN verwerten.
Menge: 7,000 m3

**1.2.2.20 Beton abbrechen Widerlager*Stahlbeton*Verwerten**
StL-Nr. 21118013230901
Beton nach Unterlagen des AG abbrechen.
Bauteil = Widerlager.
Material = Stahlbeton.
Abbruch 'erschütterungsarm'

Abbruchgut nach Wahl des AN verwerten.
Menge: 16,000 m3

**1.2.2.30 Asphaltbefestigung aufnehmen*Dicke ü. 12-18 cm Tiefe ü. 10-20 cm*Aufbr. Verw. AN**
StL-Nr. 2211302890402003
Asphaltbefestigung aufbrechen und aufnehmen.
Fläche 'Fahrbahn auf Brücke'

Dicke der Asphaltbefestigung über 12 cm bis 18 cm.
Gesamtaufbruchtiefe über 10 bis 20 cm.
Aufbruchgut nach Wahl des AN verwerten.
Menge: 25,000 m2

**1.2.2.40 Beton sägen**
Vertikale und horizontale Sägeschnitte im bestehenden Widerlager aus Stahlbeton.
Schnitttiefe bis 90 cm.
Abgerechnet wird die Schnittfläche in m²
Menge: 5,500 m2

**1.2.2.50 Arbeitsebene für Aushub Tieferführung herstellen**
Arbeitsebene an Achse 10 für Aushub Tieferführung Achse 20 nach Unterlagen des AG herstellen.
Für die Herstellung ist bereits ausgehobenes Material zu verwenden.
Menge: 20,000 m2

**1.2.2.60 Mauerwerk abbrechen*Naturstein*Aufbr.tw.entsogen**
Mauerwerk nach Unterlagen des AG teilweise abbrechen. Abgerechnet wird das abgebrochene Mauerwerk, wobei Öffnungen und Nischen bis zu 0,5 m3 Einzelgröße und Schlitze bis zu 0,1 m3/m übermessen werden.
Bauteil = Natursteinmauer oberstromig orografisch links
Mauerwerk aus Naturstein.
Wieder verwertbare Steine säubern und seitlich zum Wiedereinbau lagern.
Nicht wieder verwertbare Steine und übriges Abbruchgut
entsorgen. Entsorgung wird gesondert vergütet.
Menge: 4,000 m3

**1.2.2.70 N.gefährl. Abfall aus Abbruch ent. Gemisch Beton*Entsorgung AN Gebühr einrechn.**
StL-Nr. 12102113041100
Nicht gefährlichen Abfall aus Abbruch laden, fördern
und entsorgen. Schadstoffbelastung nach Unterlagen des
AG.
Abgerechnet wird nach Wiegescheinen.
Abfall = Gemische aus Beton, Ziegeln, Fliesen und Keramik mit Ausnahme derjenigen, die unter 17 01 06 fallen.
Abfallschlüsselnummer 17 01 07.
Entsorgung nach Wahl des AN.
Gebühren der Abfallentsorgung sind einzurechnen.
Menge: 5,000 t

##### Abschnitt 1.2.3 Straßenabbruch

**1.2.3.10 Asphaltbefestigung trennen Einzelfl.*schneiden**
StL-Nr. 211130383109
Asphaltbefestigung geradlinig trennen.
in Einzelflächen längs und quer zur Fahrbahnachse,
Trennen durch Schneiden.
Dicke der Asphaltbefestigung 'ca. 10 cm'
Menge: 15,500 m

**1.2.3.20 Asphaltbefestigung aufnehmen Fahrbahn*mit SoB*Dicke ü. 6-12 cm Dicke ü. 10-20 cm*Tiefe ü. 10-20 cm Aufbr. Verw. AN**
StL-Nr. 2111302811322003
Asphaltbefestigung aufbrechen und aufnehmen.
Fläche = Fahrbahn.
Einschließlich Unterlage = Schicht ohne Bindemittel.
Dicke der Asphaltbefestigung über 6 cm bis 12 cm.
Dicke der gebundenen Befestigung über 10 bis 20 cm.
Gesamtaufbruchtiefe über 10 bis 20 cm.
Aufbruchgut nach Wahl des AN verwerten.
Menge: 46,000 m2

**1.2.3.30 Bordstein aufnehmen. Hochbord Beton*Fund. b. 10/R-St. Steine s.+ lagern*Verwertung AN**
StL-Nr. 21115031141100
Bordstein aufnehmen.
Bordstein = Hoch- und Rundbordstein aus Beton, Breite
bis 18 cm, Höhe bis 30 cm.
Fundament aus Beton, bis 10 cm dick, und Rückenstütze
aus Beton aufbrechen.
Wiederverwendbare Bordsteine säubern, auf Paletten stapeln, innerhalb der Baustelle fördern und sortiert lagern.
Nicht wiederverwendbare Bordsteine und übriges Aufbruchgut nach Wahl des AN verwerten.
Menge: 4,000 m

**1.2.3.40 Pflasterd.m.Betonpfl.-steinen aufn. 8 cm dick*ungeb. Fugenmat. ungeb. Bettung*Steine lagern Pflaster säubern**
StL-Nr. 21115011211201
Pflasterdecke mit Pflastersteinen aus Beton aufnehmen.
Aufnehmen der Tragschicht wird gesondert vergütet.
Pflasterstein ca. 8 cm dick.
Mit Fugenfüllung aus ungebundenem Fugenmaterial.
Bettung aus ungebundenem Bettungsmaterial.
Steine innerhalb der Baustelle fördern und lagern.
Übriges Aufbruchgut nach Wahl des AN verwerten.
Pflastersteine säubern.
Menge: 10,000 m2

#### Bereich 1.3 Baugrube, Wasserhaltung, Bauwerkshinterfüllung

##### Abschnitt 1.3.1 Bachwasserhaltung

**1.3.1.10 Bachumleitung herstellen**
*** Pauschalposition
StL-Nr. 2110930199
Bachumleitung herstellen, vorhalten, unterhalten und
beseitigen.
Hydraulische und bautechnische Erfordernisse nach
Unterlagen des AG.
Einschließlich Erdarbeiten und erforderlicher Ab-
sperrdämme.
Umleitung 'bestehend aus zwei jeweils ca. 14m langen Rohren DN 700 und Abgrenzung des Yachbachs zur Baugrube im Oberstrom mit 1,5 m hohem Fangedamm. Fangedamm nach Abschluss der Maßnahme restlos aus dem Gewässerbett entfernen und Gewässerbett gemäß Ursprungszustand wieder herstellen'
Menge: 1,000 psch

**1.3.1.20 Bachumleitung herstellen**
*** Pauschalposition
StL-Nr. 2110930199
Bachumleitung herstellen, vorhalten, unterhalten und
beseitigen.
Hydraulische und bautechnische Erfordernisse nach
Unterlagen des AG.
Einschließlich Erdarbeiten und erforderlicher Ab-
sperrdämme.
Umleitung 'bestehend aus einem ca. 13,50m langen Rohr DN 400 inkl. 90°-Knick und kleinem Fangedamm aus Sandsäcken. Einrichtung in einem HxBxL = 0,9x1,1x3,8m kleinen Kanal. Fangedamm nach Abschluss der Maßnahme restlos aus dem Gewässerbett entfernen und Gewässerbett gemäß Ursprungszustand wieder herstellen'
Menge: 1,000 psch

##### Abschnitt 1.3.2 Baugrube

**1.3.2.10 Oberboden abtragen und lagern Abtr.über 10-30cm*Oberboden AN lag.**
StL-Nr. 21106109002300
Oberboden ggf. einschließlich Vegetationsdecke abtragen
und lagern. Oberboden in regelmäßig geformten Mieten
locker aufsetzen. Ansaat und Mähen einer Decksaat werden gesondert vergütet. Beschreibung der Homogenbereiche nach Unterlagen des AG. Abgerechnet wird nach Ab-
tragsprofilen.
Dicke des Abtrages über 10 bis 30 cm.
Oberboden fördern und außerhalb der Baustelle auf
Flächen des AN lagern.
Menge: 2,000 m3

**1.3.2.20 Oberboden des AG andecken*Andeckung 20 cm Boden a. fördern**
StL-Nr. 21106142090403
Gelagerten Oberboden des AG profilgerecht andecken. Ho-
mogenbereiche nach Unterlagen des AG. Abgerechnet werden die angedeckten Flächen.
Andeckung 'Gärten Anwohner'

Dicke der Andeckung = 20 cm.
Oberboden außerhalb der Baustelle auf Flächen des AN
aufnehmen und fördern.
Menge: 10,000 m2

**1.3.2.30 Baugrube herstellen*Bauwerk*Aushub Zwischl.AN**
StL-Nr. 21108106919049
Baugrube nach Unterlagen des AG herstellen. Beschreibung der Homogenbereiche nach Unterlagen des AG.
Verbau wird gesondert vergütet.
Homogenbereiche 'nach geot. Bericht'

Baugrube für gesamtes Bauwerk.
Baugrubentiefe 'bis 2,7 m'

Aushub zum Zwischenlager des AN fördern.
Abrechnung 'nach Abtragsprofilen'
Menge: 110,000 m3
Leistungsbereichkatalog: 108

**1.3.2.40 Graben herstellen*Grab. Unterl. AG LAGA Z O*Abrechnung Abtrag**
StL-Nr. 1780652291090911
Graben profilgerecht herstellen.
Homogenbereich 'schluffige Kiese (s. geot. Bericht)'

Graben nach Unterlagen des AG.
Grabentiefe 'bis 0,5 m ab Baugrubensohle für Fundamenttieferführungen'
Boden bzw. Fels 'fördern und im Zwischenlager lagern'

Zuordnungswert nach LAGA = Z 0.
Abgerechnet wird nach Abtragsprofilen.
Menge: 15,000 m3

**1.3.2.50 Zulage für Aushub unter Erschwernis durch Baugrubensicherung**
Zulage für Aushub Baugrube Achse 10 nach Einrichtung der Baugrubensicherung und der damit einhergehenden Erschwernisse.
Abgerechnet wird nach Abtragsprofilen.
Menge: 64,800 m3

##### Abschnitt 1.3.3 Bauwerkshinterfüllung

**1.3.3.10 Boden AG als BW-Hinterfüllung einb. Widerl./Flüglwd.*Boden gelagert Abrechng. Auftrag**
StL-Nr. 211066021202
Boden des AG als Bauwerkshinterfüllung profilgerecht
einbauen und verdichten einschließlich ggf. erforderlicher Wasserzugabe.
Hinterfüllung für Widerlager und Flügelwand.
Boden, innerhalb der Baustelle gelagert, aufnehmen.
Abgerechnet wird nach Auftragsprofilen.
Menge: 15,000 m3

**1.3.3.20 Baust. lief. als BW-Hinterfüll.einb Widerl./Flüglwd.*gesamter Bereich**
StL-Nr. 211066091001
Baustoff liefern und als Bauwerkshinterfüllung profilgerecht einbauen und verdichten. Abgerechnet wird nach
Auftragsprofilen.
Hinterfüllung für Widerlager und Flügelwand.
Gesamter Hinterfüllbereich.
Menge: 85,000 m3

#### Bereich 1.4 Entwässerung

##### Abschnitt 1.4.1 Bauwerksentwässerung

**1.4.1.10 Dränschicht an Bauwerk herstellen Widerl./Flügelwd.*Matte, RiZ Was 7**
StL-Nr. 2111110421
Dränschicht an erdberührten Flächen von Bauwerken nach
Unterlagen des AG herstellen. Abgerechnet wird die bedeckte Wandfläche.
Dränschicht für Widerlager und Flügelwand.
Dränschicht aus Dränmatte nach Richtzeichnung Was 7.
Menge: 17,300 m2

**1.4.1.20 Grundrohr für Dränschicht verlegen Beton*Sockel C 12/15**
StL-Nr. 2111110911
Grundrohr für Dränschicht mit Anschluss an Entwässerungsleitung nach Unterlagen des AG verlegen.
Grundrohr aus teilporösem Beton außen quadratisch, In-
nendurchmesser 100 mm.
Sockel mit Gefälle aus Beton, Druckfestigkeitsklasse C
12/15, herstellen.
Menge: 9,500 m

**1.4.1.30 Rohranschluss herstellen (Zul)**
Rohranschluss Kunststoffrohr an Grundrohr aus teilporösem
Beton, Innendurchmesser 100 mm, quadratischer Querschnitt
herstellen, Anschluss dichten. Vergütet wird der Mehraufwand
für das Herstellen des Anschlusses einschließlich eventueller
Pass- und Sattelstücke gegenüber der bis zur
Innenfläche der Sammelrohrleitung durchgemessenen
Rohrleitung.
Rohr DN der Anschlussleitung 100.
Anschlussleitung aus Kunststoff PVC-U.
Menge: 1,000 St

**1.4.1.40 Formstück einbauen (Zul.)**
StL-Nr. 21110368999999
Formstück in Rohrleitung einbauen. Vergütet wird der
Mehraufwand für den Einbau des Formstückes gegenüber
der bis zur Innenfläche der Sammelrohrleitung durchgemessenen Rohrleitung.
Formstück 'Bogen DN 100'
Rohr aus 'PVC-U'
Durchgangsrohr 'DN 100'
Menge: 3,000 St

**1.4.1.50 Formstück einbauen (Zul.)**
StL-Nr. 21110368999999
Formstück in Rohrleitung einbauen. Vergütet wird der
Mehraufwand für den Einbau des Formstückes gegenüber
der bis zur Innenfläche der Sammelrohrleitung durchgemessenen Rohrleitung.
Formstück 'Froschklappe am Rohrauslauf DN 100'
Rohr aus 'PVC-U'
Durchgangsrohr 'DN 100'
Menge: 1,000 St

**1.4.1.60 Kunststoffrohrleitung herstellen Rohr DN 100*PVC-U-Rohr Verb. Wahl AN*Bettung Typ 1 Tiefe bis 1,25 m*Überdeckg.0,5-1 m**
Entwässerungsleitung aus Kunststoffrohren zum Höhenausgleich zwischen Entwässerung Brücke und Mauer herstellen. Anschluss an Schacht sowie Formstücke werden gesondert vergütet.
Rohr DN/ID 100.
Rohr PVC-U.
Rohrverbindung nach Wahl des AN.
Menge: 0,600 m

**1.4.1.70 Zulage für Knick in Grundrohr**
Zulage für Knick in Grundrohr an Achse 10
Menge: 1,000 St

##### Abschnitt 1.4.2 Straßenentwässerung

**1.4.2.10 Straßenablauf einbauen Boden 2a/Muffe 3a*Schaft Form 5c Aufl. C 8/10,10cm**
StL-Nr. 21110514220001
Straßenablauf aus Betonfertigteilen einbauen. Fugen mit
Mörtel M20 dichten und glattstreichen. Aufsatz und Erdarbeiten werden gesondert vergütet.
Boden Form 2a und Muffenteil Form 3a, Abgang horizontal.
Schaft Form 5c (195 mm hoch).
Auflager aus Beton C 8/10, 10 cm dick, herstellen.
Menge: 1,000 St

**1.4.2.20 Straßenablauf einbauen Boden 2a/Muffe 3b*Schaft Form 5d Aufl. C 8/10,10cm**
StL-Nr. 21110514330001
Straßenablauf aus Betonfertigteilen einbauen. Fugen mit
Mörtel M20 dichten und glattstreichen. Aufsatz und Erdarbeiten werden gesondert vergütet.
Boden Form 2a und Muffenteil Form 3b, Abgang 45 Grad.
Schaft Form 5d (570 mm hoch).
Auflager aus Beton C 8/10, 10 cm dick, herstellen.
Menge: 1,000 St
Leistungsbereichkatalog: 110

**1.4.2.30 Aufsatz f. Straßenablauf aufsetzen 500x500, D, Guss*Zinkeimer A 2 Höhe planmäßig**
StL-Nr. 2111052202000110
Aufsatz für Straßenablauf aufsetzen.
Klasse D 400, Ausführung nach DIN 19 583, 500x500, mit
Rahmen aus Gusseisen.
Verzinkter Eimer, Form A 2.
Aufsatz auf planmäßige Höhe setzen.
Menge: 1,000 St

**1.4.2.40 Aufsatz f. Straßenablauf aufsetzen 300x500, D,34,5mm*Zinkeimer A 2 Höhe planmäßig**
StL-Nr. 2111052203000110
Aufsatz für Straßenablauf aufsetzen.
Klasse D 400, 300x500, mit Schlitzweite 34,5 mm.
Verzinkter Eimer, Form A 2.
Aufsatz auf planmäßige Höhe setzen.
Menge: 1,000 St
Leistungsbereichkatalog: 110

**1.4.2.50 Kunststoffrohrleitung herstellen Rohr DN 200*PVC-U-Rohr Verb. Wahl AN*Bettung Typ 1 Tiefe bis 1,25 m*Überdeckg.0,5-1 m**
StL-Nr. 2111033313111100
Entwässerungsleitung aus Kunststoffrohren nach statischen und konstruktiven Erfordernissen herstellen. An-
schluss an Schacht sowie Formstücke werden gesondert
vergütet.
Rohr DN/ID 200.
Rohr PVC-U.
Rohrverbindung nach Wahl des AN.
Bettung nach DIN EN 1610, Typ 1.
Fließsohlentiefe bis 1,25 m.
Überdeckungshöhe 0,50 bis 1,00 m.
Menge: 9,400 m

**1.4.2.60 Formstück einbauen (Zul.) Bogen DN 200 Rohr DN 200**
StL-Nr. 21110368229904
Formstück in Rohrleitung einbauen. Vergütet wird der
Mehraufwand für den Einbau des Formstückes gegenüber
der bis zur Innenfläche der Sammelrohrleitung durchgemessenen Rohrleitung.
Formstück = Bogen DN/ID 200.
Rohr aus 'PVC-U'

Durchgangsrohr DN/ID 200.
Menge: 3,000 St

**1.4.2.70 Formstück einbauen (Zul.) Abzweig DN 200 Rohr DN 200**
StL-Nr. 21110368039904
Formstück in Rohrleitung einbauen. Vergütet wird der
Mehraufwand für den Einbau des Formstückes gegenüber
der bis zur Innenfläche der Sammelrohrleitung durchgemessenen Rohrleitung.
Formstück = Abzweig, Anschlussrohr DN/ID 200.
Rohr aus 'PVC-U'

Durchgangsrohr DN/ID 200.
Menge: 1,000 St

**1.4.2.80 Formstück einbauen (Zul.) Rohr DN 200**
StL-Nr. 21110368999904
Formstück in Rohrleitung einbauen. Vergütet wird der
Mehraufwand für den Einbau des Formstückes gegenüber
der bis zur Innenfläche der Sammelrohrleitung durchgemessenen Rohrleitung.
Formstück 'Froschklappe am Rohrauslauf DN 200'
Rohr aus 'PVC-U'

Durchgangsrohr DN/ID 200.
Menge: 2,000 St

**1.4.2.90 Rohrdurchführung herstellen Faserzement*nichtdr. Wasser**
StL-Nr. 18111354991992
Rohrdurchführung mit Mantelrohr nach Unterlagen des AG
herstellen.
Einbauort 'Stützwand'
Mantelrohr 'DN 250'

Mantelrohr aus Faserzement.
Außendurchmesser '200'
Rohrdurchführung mit Dichtungseinsatz aus 's. folgende Position'

Dichtend gegen nichtdrückendes Wasser.
Menge: 1,000 St

**1.4.2.100 Dichtungseinsatz DN/OD 200, Futterrohr DN 250**
Dichtungseinsatz zum Einsatz in Futterrohre, dicht gegen
nichtdrückendes Wasser für ein Medienrohr.
Dichtungssatz in Futterrohr einbauen.
Futterrohrinnendurchmesser = DN 250
Außendurchmesser Rohrleitung = DN 200

Fabrikat Dichtungseinsatz: Doyma Curaflex A o. glw.
Menge: 1,000 St

#### Bereich 1.5 Beton, Stahlbeton, Mauerwerk

##### Abschnitt 1.5.1 Beton

**1.5.1.10 Unterwasserbeton herstellen*Unbewehrt**
StL-Nr. 21118343919999
Beton unter Wasser nach Unterlagen des AG herstellen.
Bauteil 'Tieferführungen'

Beton unbewehrt.
Druckfestigkeitsklasse 'C25/30'
Expositionsklasse 'X0'
Zusätzliche Anforderungen 'WA'
Menge: 15,000 m3

**1.5.1.20 Beton f. Sauberkeitsschicht herst. C12/15*X0*Dicke min. 10 cm**
StL-Nr. 211183282101
Beton für Sauberkeitsschicht einschließlich ggf. erforderlicher Schalung nach Unterlagen des AG herstellen.
Ggf. erforderliche Schalung vorhalten und beseitigen.
Druckfestigkeitsklasse C12/15.
Expositionsklasse X0.
Dicke min. 10 cm.
Menge: 3,000 m2

**1.5.1.30 Entsorgung Wasser Tieferführungen**
Abpumpen und Entsorgen des verdrängten Grundwassers mittels Tankwagen, das bei der Herstellung der Tieferführungen mit Unterwasserbeton anfällt.
Die Entsorgung in der Kläranlage ist mittels Wiegescheinen nachzuweisen.
Menge: 15,000 t

##### Abschnitt 1.5.2 Stahlbeton

**1.5.2.10 Bew. Beton einschl. Schalung herst. Fundament*Stahlbeton C30/37*XF2, XC4, XD2**
StL-Nr. 2111831311459000
Bewehrten Beton einschließlich Schalung nach Unterlagen
des AG herstellen. Schalung vorhalten und beseitigen.
Bewehrung und Traggerüst der Bemessungsklasse B werden
gesondert vergütet.
Bauteil = Fundament.
Art der Verwendung = Stahlbeton.
Druckfestigkeitsklasse C30/37.
Expositionsklasse XF2, XC4 und XD2.
Zusätzliche Anforderungen 'WA'
Menge: 9,500 m3

**1.5.2.20 Betonstahl einbauen Fundament**
StL-Nr. 2111821319
Betonstahl entsprechend statischen und konstruktiven
Erfordernissen einbauen.
Bauteil = Fundament.
Stahlsorte 'B500B'
Menge: 1,500 t

**1.5.2.30 Bew. Beton einschl. Schalung herst. Widerlager*Stahlbeton C30/37 Schaltafeln*Vertikal**
StL-Nr. 2111831321490120
Bewehrten Beton einschließlich Schalung nach Unterlagen
des AG herstellen. Schalung vorhalten und beseitigen.
Bewehrung und Traggerüst der Bemessungsklasse B werden
gesondert vergütet.
Bauteil = Widerlager.
Art der Verwendung = Stahlbeton.
Druckfestigkeitsklasse C30/37.
Expositionsklasse 'XC4, XD2, XF3, WA'

Sichtflächenschalung = Schaltafeln.
Schalungsverlauf vertikal.
Menge: 8,800 m3

**1.5.2.40 Betonstahl einbauen Widerlager**
StL-Nr. 2111821329
Betonstahl entsprechend statischen und konstruktiven
Erfordernissen einbauen.
Bauteil = Widerlager.
Stahlsorte 'B500B'
Menge: 1,200 t

**1.5.2.50 Zulage Anschluss Widerlager an Ufermauer**
*** Pauschalposition
Zulage zu Beton-, Schalungs- und Bewehrungsarbeiten für den Mehraufwand für die Erstellung des Anschlusses des Widerlagers orografisch rechts an die unterstromige, neue Ufermauer.
Menge: 1,000 psch

**1.5.2.60 Querkraftdorn Stahl niro Durchm. 30mm**
Verdübelung als Querkraftdorn mit Hülse in Bewegungs- und
Pressfugen gemäß RiZ-Fug 1, aus nichtrostendem Stahl S235,
Werkstoff-Nr 1.4301, Dübel-Außendurchmesser 30 mm, Länge  400 mm einschl. Hülse.
Menge: 7,000 St

**1.5.2.70 Betonfertigteile einbauen Überbau*FT:StBn, Bew.ges. C35/45 Schaltafeln*Parallel Achse**
StL-Nr. 2111851342490106
Bewehrte Betonfertigteile entsprechend statischen und
konstruktiven Erfordernissen nach Unterlagen des AG
herstellen und einbauen.
Bauteil = Überbau.
Fertigteile aus Stahlbeton. Bewehrung wird gesondert
vergütet.
Druckfestigkeitsklasse C35/45.
Expositionsklasse 'XC4,XD1,XF2,WA'

Sichtflächenschalung = Schaltafeln.
Schalungsverlauf parallel zur Achse.
Menge: 4,900 m3

**1.5.2.80 Betonstahl einbauen**
StL-Nr. 2111821399
Betonstahl entsprechend statischen und konstruktiven
Erfordernissen einbauen.
Bauteil 'Fertigteile des Überbaus'
Stahlsorte 'B500B'
Menge: 0,800 t

**1.5.2.90 Transport**
*** Pauschalposition
Transport der vorgefertigten Stahlbetonfertigteile vom
Werksstandort zur Baustelle, einschließlich Einhaltung aller für
den Transport erforderlichen geltenden Richtlinien und
Bestimmungen, Einholen der verkehrsrechtlichen
Genehmigungen, Verkehrssicherungen und Abschluss von
Versicherungen.
Menge: 1,000 psch

**1.5.2.100 Auflager FT-Platten**
*** Pauschalposition
Ausbildung Auflager FT-Platten. Auflager nach
Zeichnung herstellen.
Menge: 1,000 psch

**1.5.2.110 Bew. Beton einschl. Schalung herst. Überbau*Stahlbeton C35/45*Schaltafeln Parallel Achse**
StL-Nr. 2111831341599160
Bewehrten Beton einschließlich Schalung nach Unterlagen
des AG herstellen. Schalung vorhalten und beseitigen.
Bewehrung und Traggerüst der Bemessungsklasse B werden
gesondert vergütet.
Bauteil = Überbau.
Art der Verwendung = Stahlbeton.
Druckfestigkeitsklasse C35/45.
Expositionsklasse 'XC4,XD1,XF2,WA'
Zusätzliche Anforderungen 'Ausbildung der Überbauenden'

Sichtflächenschalung = Schaltafeln.
Schalungsverlauf parallel zur Achse.
Menge: 6,100 m3

**1.5.2.120 Betonstahl einbauen**
StL-Nr. 2111821399
Betonstahl entsprechend statischen und konstruktiven
Erfordernissen einbauen.
Bauteil 'Ortbetonergänzung Überbau'
Stahlsorte 'B500B'
Menge: 1,000 t

**1.5.2.130 Bew. Beton einschl. Schalung herst. Kappe*Stahlbeton*C25/30 Bretter eins.geh.*Parall.Gradiente Besenstrich**
StL-Nr. 2111831351399341
Bewehrten Beton einschließlich Schalung nach Unterlagen
des AG herstellen. Schalung vorhalten und beseitigen.
Bewehrung und Traggerüst der Bemessungsklasse B werden
gesondert vergütet.
Bauteil = Kappe.
Art der Verwendung = Stahlbeton.
Druckfestigkeitsklasse C25/30.
Expositionsklasse 'XC4,XD3,XF4,WA'
Zusätzliche Anforderungen 'Luftporenbeton (LP)'

Sichtflächenschalung = Einseitig gehobelte Bretter
gleichen Querschnitts mit profilierten Seiten (Nut und
Feder oder dgl.).
Schalungsverlauf parallel zur Gradiente.
Oberfläche mit Besenstrich (Rosshaar) versehen.
Menge: 3,800 m3

**1.5.2.140 Betonstahl einbauen Kappe**
StL-Nr. 2111821359
Betonstahl entsprechend statischen und konstruktiven
Erfordernissen einbauen.
Bauteil = Kappe.
Stahlsorte 'B500B'
Menge: 0,800 t

**1.5.2.150 Schraubanschluss Ø 12 mm**
Schraubanschluss Ø 12 mm bestehend aus
Rechts-Links-Verbindungsmuffe mit gegenläufigen, sich
überschneidenden Gewinden zum Anschließen eines nicht
drehbaren Anschlussstabes mit Linksgewinde (gebogen) an
einen unbeweglichen Anschlussstab mit Rechtsgewinde.
System Schraubanschluss HBS-05, Fa. Halfen o.glw.
- Gewinde: HBS-05-RL, für Stab Ø 12 mm,
- Anschlussstab links: HBS-05-AG, Ø 12 mm, 1xgebogen,
α = 21°, dBR = 20 dS, Außenmaß (x+y) = 1148 mm
- Anschlussstab rechts: HBS-05-ALG, Ø 12 mm, 2xgebogen,
α = 90°, dBR = 4dS, Außenmaß (x+y) = 945 mm
Menge: 55,000 St

**1.5.2.160 Betonfertigteile einbauen*FT:Stahlbeton**
Bewehrte Betonfertigteile entsprechend statischen und
konstruktiven Erfordernissen nach Unterlagen des AG
liefern und einbauen.
Bauteil Mauerscheiben 0,80x0,80x0,12m
Fertigteile aus Stahlbeton.
Menge: 4,000 St

**1.5.2.170 Jahreszahl-Matrize einbauen**
StL-Nr. 2111892300
Jahreszahl-Matrize nach RIZ "Jahr 1" einbauen.
Menge: 1,000 St

##### Abschnitt 1.5.3 Leerrohre, Einbauteile

**1.5.3.10 Rohr einbauen Kappe**
StL-Nr. 21111344699999
Rohr nach Unterlagen des AG einbauen.
Einbauort = Kappe.
Verwendungszweck 'Leerrohr'
Baustoff 'PVC-U'
Rohr DN/ID '63'
Länge '7,50 m'
Endstück 'am Bauwerksende wasserdicht ausführen'
Menge: 1,000 St

**1.5.3.20 Rohr einbauen Kappe*DN/ID 250**
StL-Nr. 21111344699790
Rohr nach Unterlagen des AG einbauen.
Einbauort = Kappe.
Verwendungszweck 'Schutzrohr für Trinkwasserleitung'
Baustoff 'PVC-U'

Rohr DN/ID 250.
Länge '7,35'
Menge: 1,000 St

##### Abschnitt 1.5.4 Mauerwerk

**1.5.4.10 Naturst.-Mauerwerk herst, St. d. AG Wand, einseitig*Regelm.Schicht-MW Steinh. 30-50 cm Dicke 70 cm*Steine gelagert**
StL-Nr. 1511912815793100
Mauerwerk aus Natursteinen des AG einschließlich Form-
und Ecksteinen nach Unterlagen des AG herstellen. Fugen
auskratzen. Ausfugen wird gesondert vergütet.
Mauerwerk für Wand, einseitig als Sichtmauerwerk.
Art = Regelmäßiges Schichtenmauerwerk.
Steinhöhe 30 bis 50 cm.
Mörtel 'Trasszementmörtel MG III'

Mauerwerksdicke 70 cm.
Steine lagern innerhalb der Baustelle.
Menge: 1,500 m3

**1.5.4.20 Naturstein- Mauerwerk ausfugen Wand*Granit Grau*Regelm.Schicht-MW**
StL-Nr. 15119419119105
Naturstein- Mauerwerk nach Unterlagen des AG ausfugen.
Abgerechnet werden die Sichtflächen des Mauerwerks.
Mauerwerk für Wand.
Mauerwerk aus Granit.
Mörtel 'Trasszementmörtel MG III'

Farbton der Fugen = Grau.
Art = Regelmäßiges Schichtenmauerwerk.
Menge: 2,000 m2

**1.5.4.30 Zulage Anschluss an bestehendes Mauerwerk**
Zulage für die Herstellung der verzahnten Ausbildung der Mauern an die bestehenden Ufermauern.
Abrechnung nach Länge der vertikalen angedachten Ansicht.
Menge: 2,500 m

**1.5.4.40 Zulage Rohrdurchführung**
Zulage für Rohrdurchführung durch neu zu errichtendes Mauerwerk.
Durchmesser 100 bis 200 mm
Menge: 2,000 St

#### Bereich 1.6 Baubehelfe

##### Abschnitt 1.6.1 Baubehelfe

**1.6.1.10 Behelfsbrücke herstellen Für Leitungen*Gewässer**
*** Pauschalposition
StL-Nr. 17116406550900
Behelfsbrücke einschließlich Gründung nach statischen,
konstruktiven und verkehrstechnischen Erfordernissen
herstellen, vorhalten und unterhalten. Brücke einschließlich aller Einrichtungen beseitigen. Abmessungen
der Brücke und sonstige Anforderungen nach Unterlagen
des AG.
Brücke für Leitungen.
Brücke über Gewässer.
Gründung 'nach Wahl des AN, rückbauen'
Menge: 1,000 psch

**1.6.1.20 Arbeitsgerüst herstellen Brücke**
*** Pauschalposition
StL-Nr. 1711630610000000
Arbeitsgerüste, einschließlich ggf. erforderlicher
Gründung sowie ggf. erforderlicher Treppentürme und
weiterer Leitergänge, nach statischen, konstruktiven
und sicherheitstechnischen Erfordernissen herstellen
und beseitigen, für den Zeitraum der eigenen Leistung
vorhalten und unterhalten.
Einsatzort = Brücke.
Menge: 1,000 psch

#### Bereich 1.7 Lager, Fü, Gel, Schutz- u. Leiteinrichtungen

##### Abschnitt 1.7.1 Überbauabschluss

**1.7.1.10 Fahrbahnabschlußprofil einbauen Profil T 90*Ank.blech/-haken Sickerschlitze*Verz,/EP-Kombi**
StL-Nr. 211212131112
Fahrbahnabschlußprofil für Abdichtung nach Unterlagen
des AG einbauen.
Abgerechnet wird nach Länge in der Profilachse, horizontal.
Abschlußprofil T 90.
Verankerung gem. RiZ. Abs. 4 mit Ankerblech und Ankerhaken.
Sickerschlitze herstellen.
Korrosionsschutz: Stahlflächen feuerverzinken, zu beschichtende Flächen sweep-strahlen. Zwischenbeschichtung und Deckbeschichtung der nicht betonberührten
Flächen auf Epoxidharz-Kombinations-Grundlage nach
Blatt 81, Sollschichtdicke je 120 mym.
Menge: 8,800 m

**1.7.1.20 Überbauabschluss herstellen RiZ Abs 1*Ab.Profil ges.**
StL-Nr. 2112391212
Überbauabschluss nach Unterlagen des AG herstellen. Fu-
genbänder und Fugeneinlagen einbauen. Stöße und Verbindungen verschweißen bzw. vulkanisieren. Abgerechnet
wird nach Länge der Überbauabschlussfuge in der lotrechten Draufsicht zwischen den Gesimsaußenkanten.
Überbauabschluss mit Betongelenk nach RiZ Abs 1.
Abschlussprofil für Abdichtung nach RiZ Abs 4 wird gesondert vergütet.
Menge: 9,400 m

##### Abschnitt 1.7.2 Fugen

**1.7.2.10 Bauwerksfuge herstellen Stützwand*Fug 1, Bild 2 Abschl.Fug1,Bild5*Dicke 75-100 cm**
StL-Nr. 12123205420105
Bauwerksfuge nach Unterlagen des AG herstellen. Fu-
genbänder und Fugeneinlagen einbauen. Stöße und Verbindungen herstellen.
Bauteil = Stützwand.
Raumfuge nach RiZ "Fug 1", Bild 2 ausbilden.
Luftseitiger Fugenabschluss nach RiZ "Fug 1", Bild 5.
Mittlere Dicke des Bauteiles über 75 bis 100 cm.
Menge: 2,500 m
Leistungsbereichkatalog: 123

**1.7.2.20 Bauwerksfuge herstellen*Fug 3 Abschl.Fug1,Bild5*Dicke 30-50 cm**
StL-Nr. 12123205970103
Bauwerksfuge nach Unterlagen des AG herstellen. Fu-
genbänder und Fugeneinlagen einbauen. Stöße und Verbindungen herstellen.
Bauteil 'Gesimse der Stützwand'

Fuge in Gesims und Kappe nach RiZ "Fug 3" ausbilden.
Luftseitiger Fugenabschluss nach RiZ "Fug 1", Bild 5.
Mittlere Dicke des Bauteiles über 30 bis 50 cm.
Menge: 1,000 m
Leistungsbereichkatalog: 123

##### Abschnitt 1.7.3 Geländer, Schutz- und Leiteinrichtung

**1.7.3.10 Stahlgeländer einbauen Brücke*Stahl*H = 1100 mm*Verank.Fusspl.**
StL-Nr. 2112131311290039
Geschweißtes Stahlgeländer nach Unterlagen des AG einbauen.
Abgerechnet wird nach Länge des Handlaufs zwischen den
Achsen der Endpfosten bzw. Endstäbe.
Geländer für Brücke.
Material = Stahl
Höhe des Geländers 1100 mm.
Ausbildung 'Füllstabgeländer nach RiZ-ING Gel 4 mit Fußplatte Gel 14; Ausführung nach Unterlagen des AG; Bewegungs- und Montagefugen und Knicke sind in den EP einzukalkulieren.'

Verankerung mit Fußplatte und Verbundankern.
Korrosionsschutz 'Korrosionsschutz: Geländer feuerverzinken,
zu beschichtende Flächen sweep-strahlen. Zwischenbeschichtung auf Epoxidharz-Grundlage nach Blatt 87, Sollschichtdicke 80 mym . Deckbeschichtung auf Polyurethan-Grundlage nach Blatt 87, Sollschichtdicke 80 mym.
Hinweis: sweep Strahlen an einem Gewässer ist nicht zulässig,
 Geländer muss daher bereits beschichtet geliefert und
eingebaut werden.'
Menge: 6,250 m
Leistungsbereichkatalog: 121

**1.7.3.20 Stahlgeländer einbauen Brücke*Stahl*Seil DU 20 mm Anschlagkonstr.*Verank.Fusspl.**
StL-Nr. 2112131311991139
Geschweißtes Stahlgeländer nach Unterlagen des AG einbauen.
Abgerechnet wird nach Länge des Handlaufs zwischen den
Achsen der Endpfosten bzw. Endstäbe.
Geländer für Brücke.
Material = Stahl
Höhe des Geländers '1150 mm'
Ausbildung 'Füllstabgeländer nach RiZ-ING Gel 4 mit Fußplatte Gel 14; Ausführung nach Unterlagen des AG; Bewegungs- und Montagefugen und Knicke sind in den EP einzukalkulieren.'

Im Handlauf feuerverzinktes Drahtseil, Durchmesser 20
mm, einziehen und verankern.
Anschlagkonstruktion für Drahtseil nach RiZ Gel 11 herstellen.
Verankerung mit Fußplatte und Verbundankern.
Korrosionsschutz 'Korrosionsschutz: Geländer feuerverzinken,
zu beschichtende Flächen sweep-strahlen. Zwischenbeschichtung auf Epoxidharz-Grundlage nach Blatt 87, Sollschichtdicke 80 mym . Deckbeschichtung auf Polyurethan-Grundlage nach Blatt 87, Sollschichtdicke 80 mym.
Hinweis: sweep Strahlen an einem Gewässer ist nicht zulässig,
 Geländer muss daher bereits beschichtet geliefert und
eingebaut werden.'
Menge: 7,550 m
Leistungsbereichkatalog: 121

**1.7.3.30 Zulage Geländerabschluss**
Geländerabschluss (Zulage) für Ausbildung der Geländerenden
gemäß RiZ Gel 19, Blatt 1
Ausführung nach Unterlagen des AG
Menge: 2,000 St

**1.7.3.40 Messbolzen einbauen**
Messbolzen einbauen.
Einbauort 'Unterbau'
Material = Messing.
Schaftdurchmesser über 20 bis 30 mm.
Schaftlänge über 80 bis 120 mm.
Einbau horizontal.
Bolzen in Bohrungen einsetzen. Bohrungen herstellen und
mit Mörtel verfüllen.
Messbolzen mit Zentrierbohrung.
Messbolzen für Höhenmessung.
Menge: 4,000 St

#### Bereich 1.8 Entsorgung

##### Abschnitt 1.8.1 Bodenentsorgung

**1.8.1.10 Boden nicht schadstoffbelastet Z0, Z0***
Nach Feststellung der Belastungseinstufung durch ein vom AG beauftragtes Institut für Bodenanalytik ist das auf dem
Zwischenlager gelagerte, nicht wiedereinbaufähige Material nach Aufforderung durch den AG wieder aufzuladen und entsprechend der Belastungsklasse gemäß den gesetzlichen Bestimmungen der vorgeschriebenen Entsorgung zuzuführen.

Boden gemäß Zuordnungswerte nach VwV Boden (BaWü)
Tab. 6.1, Homogenbereiche E1, E2 Aushub- und Aufbruchmassen auf Zwischenlager lagernd, laden,  transportieren zur Verwertungsanlage und der stofflichen
Verwertung zu führen.

Entsorgungsnachweis gemäß Nachweisverordnung ist vom AN
vorzubereiten. Der Entsorgungsnachweis, Wiegeschein und die
Genehmigung sind beim AG vorzulegen.
Abgerechnet wird nach Wiegescheinen.

Materialentsorgung, Boden Z0 und Z0*, nicht schadstoffbelastet, nicht gefährlicher Abfall der Verwertung zuführen.
Menge: 190,000 t

**1.8.1.20 Entsorgung Boden gemäß Z1.1**
Wie vor, jedoch:
Boden entsorgen, Zuordnungswert Z1.1
Menge: 20,000 t

**1.8.1.30 Entsorgung Boden gemäß Z1.2**
Wie vor, jedoch:
Boden entsorgen, Zuordnungswert Z1.2
Menge: 20,000 t

**1.8.1.40 Entsorgung Boden gemäß Z2, DKO**
Wie vor, jedoch:
Boden entsorgen, Zuordnungswert Z2 und DKO
Menge: 10,000 t

#### Bereich 1.9 Abdichtung, Oberfl. und Korrosionsschutz

##### Abschnitt 1.9.1 Oberflächenvorbereitung

**1.9.1.10 Betonunterlage vorbereiten Überbau*Oberfl. waager. druckluftstrahlen*entf. von Zement entsorgen**
StL-Nr. 2112410804100621
Betonunterlage nach Unterlagen des AG vorbereiten. Vorbereitete Flächen säubern.
Bauteil = Überbau.
Oberfläche waagerecht bis 20 v.H. geneigt.
Vorbereitungsverfahren = Betonunterlage druckluftstrahlen mit festen Strahlmitteln.
Zementschlämme und minderfeste Schichten entfernen.
Abfall entsorgen.
Menge: 27,600 m2

**1.9.1.20 Betonunterlage versiegeln Überbau**
StL-Nr. 211242131000
Vorbereitete Betonunterlage mit Epoxidharz versiegeln.
Epoxidharz nach Unterlagen des AG. Versiegelung zweilagig herstellen. Erste Lage im Überschuss abstreuen.
Nicht festhaftendes Abstreugut entfernen und nach Wahl
des AN verwerten.
Bauteil = Überbau.
Menge: 27,600 m2

**1.9.1.30 Verstärkungsstreifen einbauen*Schweißbn.kasch. Breite mind.30 cm**
StL-Nr. 211231519101
Verstärkungsstreifen nach Unterlagen des AG einbauen
und ggf. an Konstruktionen und Durchdringungskörper anschließen.
Einbau 'im Schrammbordbereich gemäß RiZ-ING Dicht 3'

Stoff = edelstahlkaschierte Bitumen-Schweißbahn.
Breite mind. 30 cm.
Menge: 13,700 m

**1.9.1.40 Schutzlage herstellen**
StL-Nr. 21123161
Schutzlage nach Unterlagen des AG aus Glasvlies-
Bitumendachbahn V 13 unter Kappen herstellen. Bahn an
Längs- und Querstößen min. 10 cm überlappen. Querstöße
versetzt anordnen. Überstand im Fahrbahnbereich mindestens 30 cm, davon 25 cm lose auflegen und min. 5 cm
aufkleben.
Menge: 6,200 m2

##### Abschnitt 1.9.2 Abdichtung

**1.9.2.10 Dichtungssch. aus 1 Bitbahn herst. Unter Kappen*Teilflächen**
StL-Nr. 211231232001
Dichtungsschicht aus einer Bitumen-Schweißbahn gemäß
ZTV-ING, Teil 7, Abschnitt 1 nach Unterlagen des AG
herstellen. Dichtungsschicht an bestehende Abdichtungen, Konstruktionen, Durchdringungskörper und sonstige
Einbauten anschließen. Anschlussflächen sind vorzubereiten. Das Einbauen von Verstärkungsstreifen und
Schutzlage wird gesondert vergütet.
Bauteil = Überbau im Kappenbereich.
Ausführung in Teilflächen.
Menge: 5,200 m2

**1.9.2.20 Dichtungssch. aus 1 Bitbahn herst. Zwischen Kappen*Schutzl.entfernen**
StL-Nr. 211231231100
Dichtungsschicht aus einer Bitumen-Schweißbahn gemäß
ZTV-ING, Teil 7, Abschnitt 1 nach Unterlagen des AG
herstellen. Dichtungsschicht an bestehende Abdichtungen, Konstruktionen, Durchdringungskörper und sonstige
Einbauten anschließen. Anschlussflächen sind vorzubereiten. Das Einbauen von Verstärkungsstreifen und
Schutzlage wird gesondert vergütet.
Bauteil = Überbau zwischen den Kappen.
Schutzlage bestehender Abdichtung entfernen und nach
Wahl des AN verwerten.
Menge: 23,500 m2

**1.9.2.30 Asphaltschutzschicht herstellen zwischen Kappen*MA11N,Bk1,8-Bk0,3 Dicke 3,5 cm*Bimi 30/45+vvZ*ohne Asph.Granul.**
StL-Nr. 2111380713259100
Asphaltschutzschicht auf Dichtungsschicht herstellen.
Fugen herstellen und verfüllen wird gesondert vergütet.
Einbaubreiten nach Unterlagen des AG.
Bauteil = Überbau zwischen den Kappen.
Asphaltschutzschicht aus MA 11 N. Einbau in Verkehrsflächen der Belastungsklassen Bk1,8 bis Bk0,3.
Einbaudicke = 3,5 cm.
Bindemittel = 30/45 + mit viskositätsveränderndem Zu-
satz bzw. einem entsprechend viskositätsveränderten
Bindemittel 30/45.
Fremdfüller 'gem. Anforderungen ZTV Asphalt-StB 07'

Asphaltschutzschicht ohne Verwendung von Asphaltgranulat aus Gussasphalt.
Menge: 25,500 m2

##### Abschnitt 1.9.3 Deckschicht

**1.9.3.10 Unterlage reinigen**
StL-Nr. 221130589000
Unterlage reinigen. Anfallendes Kehrgut nach Wahl des
AN verwerten.
Unterlage 'Asphaltschutzschicht'
Menge: 25,500 m2

**1.9.3.20 Bitumenemulsion aufsprühen ländliche Wege*Asphalt frisch C60BP4-S*Menge 300 g/m2 vor A.deckschicht**
StL-Nr. 22113063410133
Bitumenemulsion zur Herstellung des Schichtenverbundes
aufsprühen.
Auf Verkehrsflächen für ländliche Wege.
Unterlage = Asphaltbefestigung, frisch.
Bindemittel = C60BP4-S.
Bindemittelmenge = 300 g/m2.
Vor Einbau Asphaltdeckschicht.
Menge: 25,500 m2

**1.9.3.30 Asphaltschutzschicht herstellen*MA11N,Bk1,8-Bk0,3 Dicke 4 cm*Bimi 30/45+vvZ*ohne Asph.Granul.**
StL-Nr. 2111380793359100
Asphaltschutzschicht auf Dichtungsschicht herstellen.
Fugen herstellen und verfüllen wird gesondert vergütet.
Einbaubreiten nach Unterlagen des AG.
Bauteil 'Randstreifen nach RiZ-ING Dicht 3'

Asphaltschutzschicht aus MA 11 N. Einbau in Verkehrsflächen der Belastungsklassen Bk1,8 bis Bk0,3.
Einbaudicke = 4 cm.
Bindemittel = 30/45 + mit viskositätsveränderndem Zu-
satz bzw. einem entsprechend viskositätsveränderten
Bindemittel 30/45.
Fremdfüller 'gem. Anforderungen ZTV Asphalt-StB 07'

Asphaltschutzschicht ohne Verwendung von Asphaltgranulat aus Gussasphalt.
Menge: 2,100 m2

**1.9.3.40 Asphaltdecksch. aus AC 11 D N herst Bk1,8-Bk0,3*Menge 100 kg/m2 Bitumen 50/70**
StL-Nr. 2111333814100000
Asphaltdeckschicht aus Asphaltbeton für Asphaltdeckschichten AC 11 D N herstellen. Anlieferung des
Asphaltmischguts in thermoisolierten
Transportbehältern.
In Verkehrsflächen der Belastungsklassen Bk1,8 bis
Bk0,3.
Einbaumenge = 100 kg/m2.
Bindemittel = 50/70.
Menge: 23,400 m2

**1.9.3.50 Anschluss a. Fuge m. Fugenm. herst. Fuge vor Kappen*Deck-/Schutzsch. Tiefe 80 mm*Breite 20 mm 2 Lag. mit Trstr.*Fugenmasse N2**
StL-Nr. 2111391263094301
Anschluss als Fuge mit Fugenmasse herstellen.
Randfuge vor Brückenkappen.
In Asphaltdeck- und -schutzschicht ausbilden.
Fugenspalttiefe = 80 mm.
Fugenspaltbreite = 20 mm.
Fugenspalt verfüllen in zwei Lagen mit Trennstreifen
zwischen erster und zweiter Lage.
Mit heiß verarbeitbarer Fugenmasse Typ N2, einschließlich zugehörigem und zuvor aufgetragenem Voranstrichmittel.
Menge: 13,700 m

**1.9.3.60 Anschluss a. Fuge m. Fugenm. herst.*Deckschicht Tiefe 40 mm*Breite 20 mm Fugenmasse N2**
StL-Nr. 2111391291064001
Anschluss als Fuge mit Fugenmasse herstellen.
Fuge 'zwischen Randstreifen nach RiZ-ING Dicht 3 und
Asphaltdeckschicht'

In der Asphaltdeckschicht ausbilden.
Fugenspalttiefe = 40 mm.
Fugenspaltbreite = 20 mm.
Mit heiß verarbeitbarer Fugenmasse Typ N2, einschließlich zugehörigem und zuvor aufgetragenem Voranstrichmittel.
Menge: 13,600 m

##### Abschnitt 1.9.4 Oberflächen- und Korrosionsschutz

**1.9.4.10 Hydrophobierung gemäß OS-A herst. Kappe*Oberfl.untersch.**
StL-Nr. 211245121100
Hydrophobierung gemäß Oberflächenschutzsystem A(OS-A)
herstellen. Betonunterlage säubern.
Bauteil = Kappe.
Oberfläche unterschiedlich geneigt nach Unterlagen des
AG.
Menge: 26,000 m2

**1.9.4.20 Anti-Graffiti-Beschichtung herst. Widerl.u.Flügel*auf Beton permanent*transparent**
StL-Nr. 21124561110011
Anti-Graffiti-Beschichtung nach Unterlagen des AG herstellen.
Bauteil = Widerlager und Flügelwand.
Untergrund = Beton.
Anti-Graffiti-System = permanent.
Farbton = transparent.
Menge: 22,000 m2

#### Bereich 1.10 Sonstiges, Straßenbefestigung

##### Abschnitt 1.10.1 Straßenbau

**1.10.1.10 Planum herstellen Ev2 = 45 MPa**
StL-Nr. 2110624901
Planum herstellen nach Unterlagen des AG.
Verformungsmodul Ev2 = 45 MPa.
Menge: 61,700 m2

**1.10.1.20 Frostschutzschicht herstellen*0/45 EV2 min. 120MN/m2*Dicke Unterl. AG natürl. Gstk.*Abrechng. Auftrag**
StL-Nr. 1611210893031101
Frostschutzschicht herstellen.
In Verkehrsflächen 'Bk 0,3 bis 1,8'

Baustoffgemisch 0/45.
Verformungsmodul EV2 auf der Oberfläche mindestens 120
MN/m2.
Einbaudicke nach Unterlagen des AG.
Baustoffgemisch aus natürlichen Gesteinskörnungen.
Abgerechnet wird nach Auftragsprofilen.
Menge: 26,000 m3

**1.10.1.30 Asphalttragsch. aus AC 32 T N herst Bk1,8-Bk0,3*Dicke 16 cm Bitumen 50/70**
StL-Nr. 21113138112000
Asphalttragschicht aus Asphalttragschichtmischgut
AC 32 T N herstellen. Anlieferung des Asphaltmischguts
in thermoisolierten Transportbehältern.
In Verkehrsflächen der Belastungsklassen Bk1,8 bis
Bk0,3.
Einbaudicke = 16 cm.
Bindemittel = 50/70.
Menge: 52,700 m2

**1.10.1.40 Asphalttragsch. aus AC 32 T N herst Rad- und Gehwege*Dicke 8 cm Bitumen 50/70**
StL-Nr. 21113138252000
Asphalttragschicht aus Asphalttragschichtmischgut
AC 32 T N herstellen. Anlieferung des Asphaltmischguts
in thermoisolierten Transportbehältern.
In Verkehrsflächen für Rad- und Gehwege.
Einbaudicke = 8 cm.
Bindemittel = 50/70.
Menge: 9,000 m2

**1.10.1.50 Unterlage reinigen**
StL-Nr. 221130589000
Unterlage reinigen. Anfallendes Kehrgut nach Wahl des
AN verwerten.
Unterlage 'Asphalttragschicht'
Menge: 61,700 m2

**1.10.1.60 Bitumenemulsion aufsprühen Bk0,3-Bk1,8*Asphalt frisch C60BP4-S*Menge 300 g/m2 vor A.deckschicht**
StL-Nr. 18813063210133
Bitumenemulsion zur Herstellung des Schichtenverbundes
aufsprühen.
Auf Verkehrsflächen der Belastungsklassen Bk0,3 bis
Bk1,8.
Unterlage = Asphaltbefestigung, frisch.
Bindemittel = C60BP4-S.
Bindemittelmenge = 300 g/m2.
Vor Einbau Asphaltdeckschicht.
Menge: 61,700 m2

**1.10.1.70 Asphaltdecksch. aus AC 11 D N herst Bk1,8-Bk0,3*Dicke 4,0 cm Bitumen 50/70**
StL-Nr. 2111333811100000
Asphaltdeckschicht aus Asphaltbeton für Asphaltdeckschichten AC 11 D N herstellen. Anlieferung des
Asphaltmischguts in thermoisolierten
Transportbehältern.
In Verkehrsflächen der Belastungsklassen Bk1,8 bis
Bk0,3.
Einbaudicke = 4 cm.
Bindemittel = 50/70.
Menge: 52,700 m2

**1.10.1.80 Asphaltdecksch. aus AC 8 D L herst. Rad- und Gehwege*Dicke 4 cm Bitumen 70/100**
StL-Nr. 1881335811100900
Asphaltdeckschicht aus Asphaltbeton für Asphaltdeckschichten AC 8 D L herstellen.
In Verkehrsflächen für Rad- und Gehwege.
Einbaudicke = 4 cm.
Bindemittel = 70/100.
Fremdfüller 'gemäß ZTV Asphalt-StB 07'
Menge: 9,000 m2

**1.10.1.90 Pflasterd. a. Betonst. d. AG herst.*Pflaster gelagert n. Unterlagen AG*SZ18/LA20 Bett.0/4 30 v. H.*Fuge 0/4 n. Unterlagen AG**
StL-Nr. 2111511190151117
Pflasterdecke aus Betonsteinen des AG herstellen.
In Flächen 'Hofeinfahrt eines Anliegers'

Pflastersteine gelagert innerhalb der Baustelle aufnehmen und fördern.
Format für Rastermaß nach Unterlagen des AG.
Baustoffgemisch für Bettung und Fugen Kategorie
SZ18/LA20.
Bettung aus Baustoffgemisch 0/4, Anteil an Körnung unter 2 mm max. 30 Massenprozent, E CS35, C 90/3.
Fuge mit Baustoffgemisch 0/4, GU, F, E CS35, C 90/3,
Fugenmaterial einarbeiten und einschlämmen, Fugenschluss durch Einfegen und Einschlämmen herstellen.
Steine nach Unterlagen des AG verlegen.
Menge: 10,000 m2

**1.10.1.100 Bordstein aus Beton setzen BSt. HB 15x30 cm*Fuge Typ B an Rinne mit BewF*gerader Stein bis 10 cm unt. OK**
StL-Nr. 2111531103011119
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze bis 10 cm unter Oberkante Bordstein. Beton
mit einer Druckfestigkeit (Einzelwert) am Bohrkern von
mind. 12 MPa.
Fundamentbeton 'C20/25'
Menge: 7,000 m
Leistungsbereichkatalog: 115

**1.10.1.110 Bordstein trennen HBSt. 18/30-15/22*BSt. Gehrung tr.**
StL-Nr. 211153261002
Bordstein auf Passmaß trennen.
Bordstein aus Beton ca. 18/30 bis 15/22 cm.
Bordstein auf Gehrung trennen.
Menge: 7,000 St
Leistungsbereichkatalog: 115

*Hinweis: Bushaltestelle*

**1.10.1.120 Busbordsteine H 18 cm / Hochbordsteine 12/15/30 und 15/18/30**
Liefern und Versetzen  von Bordsteinen aus Weißbeton mit garantierter Frost- und Tausalzbeständigkeit von 10 Jahren, erhöhtem Abrieb- und Witterungswiderstand und erhöhter Biegezugfestigkeit, ansonsten Güteeigenschaften nach DIN EN 1340:

Witterungswiderstand Klasse: D, jedoch Masseverlust ≤ 0,15 kg/m2
Festigkeit Klasse: U
Abriebwiderstand Klasse: I, jedoch Abriebwiderstand ≤ 15 cm3/50 cm2 bei Hartgesteinsoberflächen.
Gleit / Rutschwiderstand: SRT ≥ 55.

Bordsteine auf ein mind. 20 cm dickes Fundament mit einer mind.15 cm dicken einseitigen Rückenstütze aus Beton versetzen. Rückenstütze in Schalung herstellen. Druckfestigkeit Beton von Fundament, Rückenstütze am fertigen Bauteil: mind. 15 N/mm². Unterseite Bordstein zur Verbesserung der Haftzugfestigkeit mit Haftvermittler versehen. Stoßfugen, ca. 5 mm breit, anordnen. Die DIN 18318 ist zu beachten.

Bordstein aus Beton, Kanten gefast, Auftrittsfläche rutschhemmend genoppt. Unterseite mit Schubnut und gewichtsreduzierender Aussparung versehen.

Höhe: 30 / 33,4 cm
Höhe Anfahrtsfläche: 15 / 18 cm
Breite: Breite: 30 / 31,8 cm (Oberseite) / 44 / 35,4 cm (Basis)Länge: 100 cm (Rastermaß)
Menge: 2,000 St

**1.10.1.130 Busbordstein H 21 cm**
Liefern und Versetzen von Bordsteinen aus Weißbeton mit
garantierter Frost- und Tausalzbeständigkeit von 10 Jahren,
erhöhtem Abrieb- und Witterungswiderstand und erhöhter
Biegezugfestigkeit, ansonsten Güteeigenschaften nach DIN EN
1340:
Witterungswiderstand Klasse: D, jedoch Masseverlust ≤ 0,15
kg/m2
Festigkeit Klasse: U
Abriebwiderstand Klasse: I, jedoch Abriebwiderstand ≤ 15
cm3/50 cm2 bei Hartgesteinsoberflächen.
Gleit / Rutschwiderstand: SRT ≥ 55.
Bordsteine auf ein mind. 20 cm dickes Fundament mit einer
mind.15 cm dicken einseitigen Rückenstütze aus Beton
versetzen. Rückenstütze in Schalung herstellen.
Druckfestigkeit Beton von Fundament, Rückenstütze am
fertigen Bauteil: mind. 15 N/mm². Unterseite Bordstein zur
Verbesserung der Haftzugfestigkeit mit Haftvermittler
versehen. Stoßfugen, ca. 5 mm breit, anordnen. Die DIN 18318
ist zu beachten.
Bordstein aus Beton mit Hohlkehle zur Spurführung
anfahrender Busse. Kanten gefast, Auftrittsfläche
rutschhemmend genoppt. Unterseite mit Schubnut und
gewichtsreduzierender Aussparung versehen.

Höhe: 36,4 cm
Höhe Anfahrtsfläche: 21 cm
Breite: 29,2 cm (Oberseite) / 44 cm (Basis)
Länge: 100 cm (Rastermaß)
Menge: 15,000 m

**1.10.1.140 Busbordsteine H 21 cm / Busbordsteine Klassik H 18 cm**
Liefern und Versetzen  von Bordsteinen aus Weißbeton mit garantierter Frost- und Tausalzbeständigkeit von 10 Jahren, erhöhtem Abrieb- und Witterungswiderstand und erhöhter Biegezugfestigkeit, ansonsten Güteeigenschaften nach DIN EN 1340:

Witterungswiderstand Klasse: D, jedoch Masseverlust ≤ 0,15 kg/m2
Festigkeit Klasse: U
Abriebwiderstand Klasse: I, jedoch Abriebwiderstand ≤ 15 cm3/50 cm2 bei Hartgesteinsoberflächen.
Gleit / Rutschwiderstand: SRT ≥ 55.

Bordsteine auf ein mind. 20 cm dickes Fundament mit einer mind.15 cm dicken einseitigen Rückenstütze aus Beton versetzen. Rückenstütze in Schalung herstellen. Druckfestigkeit Beton von Fundament, Rückenstütze am fertigen Bauteil: mind. 15 N/mm². Unterseite Bordstein zur Verbesserung der Haftzugfestigkeit mit Haftvermittler versehen. Stoßfugen, ca. 5 mm breit, anordnen. Die DIN 18318 ist zu beachten.

Bordstein aus Beton, Kanten gefast, Auftrittsfläche rutschhemmend genoppt. Unterseite mit Schubnut und gewichtsreduzierender Aussparung versehen.

Höhe: 33,4 / 36,4 cm
Höhe Anfahrtsfläche: 18 / 21 cm
Breite: 30,0 / 29,2 cm
Länge: 50 cm (Rastermaß)
Menge: 2,000 St

**1.10.1.150 Rippenplatten Beton, weiß 30/30cm D 8cm Rippenstruktur Bushaltestelle Bettung Kiessand 0/4 D 3-5cm einschlämmen**
Auffindestreifen und Einstiegsfeld
Liefern und Verlegen von Bodenindikatoren als Leitstreifen
gem. DIN 32984  Bodenindikatoren im öffentlichen Verkehrsraum und den Richtlinien Modul 813.0205 der Bahn AG
bestehend aus Betonwerkstein gem. DIN 18500
Abriebwiderstand Härteklasse 1
Erhöhter Widerstand gegen Frost  und Tausalzbeanspruchung entsprechend DIN EN 1338 Klasse 3
Rutschhemmung R 12

Die Platten sind entsprechend dem beschriebenen Verlegemuster auf einer Bettung aus Edelbrechsand-Splitt Gemisch der Körnung 0-4 mm in 30 - 50 mm Dicke hammerfest zu versetzen. Fugen vollständig mit Edelbrechsand-Splitt Gemisch der Körnung 0-4 mm füllen.
Die DIN 18318, die ZTV Pflaster-StB 06 und die Broschüre „Dauerhafte Verkehrsflächen mit Betonpflastersteinen“ des Betonverbands SLG sind zu beachten.

Oberfläche mit Rippenstruktur im Trapezprofil. Rippenabstand 4,29 cm, Rippenbreite 10 mm; Rippenhöhe 4-5 mm. Oberfläche Rippen gerändelt.

Rastermaß: 30 x 30 cm
Dicke: 8 cm
Menge: 6,600 m

**1.10.1.160 Sonstiges Mark.zeichen Typ II herst*ohne Vormarkier. Kaltplastikmasse*grobstr. Decke**
StL-Nr. 21131530921001
Sonstiges Markierungszeichen Typ II als endgültige Markierung nach Unterlagen des AG herstellen. Verkehrsklasse P 7.
Markierungszeichen 'BUS'

Ohne Vormarkierung.
Markierungssystem aus reaktivem Stoff, nicht spritzbar
(Kaltplastikmasse).
Markierung auf grobstrukturierter Asphaltdeckschicht.
Menge: 1,000 St

**1.10.1.170 Parkmarkierung Typ II herstellen unterbr. Z-Z-L*ohne Vormarkier. Kaltspritzplastik*mind. P 6 grobstr. Decke**
StL-Nr. 2113152542400101
Parkflächenmarkierung und Grenzmarkierung für Halt- und
Parkverbot Typ II als endgültige Markierung herstellen.
Abgerechnet wird der markierte Strich.
Markierung = Zick-Zack-Linie, unterbrochen.
Strich ohne Vormarkierung.
Markierungssystem aus reaktivem Stoff, spritzbar (Kaltspritzplastik).
Verkehrsklasse mindestens P 6.
Markierung auf grobstrukturierter Asphaltdeckschicht.
Menge: 15,500 m

**1.10.1.180 Verkehrsschild anbringen Ronde*Größe 2*einseitig Folie RA 2*3 mm dick St.Rohrsch.Plan I**
StL-Nr. 2113010101212219
Verkehrsschild nach Unterlagen des AG anbringen.
Schild = Ronde.
Größe 2.
Einseitig.
Mit retroreflektierender Folie der Klasse RA 2.
Schild = flach, 3 mm dick.
Befestigung mit Stahl-Rohrschelle, feuerverzinkt, nach
IVZ-Norm, Standardplan I. Verschraubung aus nicht rostendem Stahl mind. der Stahlsorte A 2.
Anbringung 'nach  Unterlagen des AG'
Menge: 1,000 St

##### Abschnitt 1.10.2 Sonstiges

**1.10.2.10 Gewässersohle herrichten**
Gewässersohle im Bereich der Verdolung wieder in natürlichen Zustand wie vor Baubeginn versetzen.
Die 50 cm breite Berme vor beiden Widerlagern ist in den Einheitspreis einzurechnen.
Menge: 80,000 m2

**1.10.2.20 Verkehrsschild abbauen Größe bis 1,1 m2*Rohrpf. bis 76,1 Fundament entf.*neben d. Fahrbahn säubern u. lagern**
StL-Nr. 2113001110051110
Verkehrsschild ggf. mit Aufstellvorrichtung abbauen.
Schildgröße bis 1,1 m2.
Aufstellvorrichtung = Rohrpfosten, DU bis 76,1 mm abbauen.
Fundament entfernen.
Schild neben der Fahrbahn.
Wieder verwendbare Stoffe säubern, fördern und nach Un-
terlagen des AG lagern. Restliches Abbruchgut nach Wahl
des AN verwerten.
Menge: 2,000 St

**1.10.2.30 Rohrpfosten des AG aufstellen L bis 2 m D 76mm*vorh.Betonkonstr. Ortb.F0,4/0,4/0,8*lagert in Baust.**
StL-Nr. 2113031110077001
Rohrpfosten des AG für Verkehrsschild aufstellen
einschl. anfallenden Aushubarbeiten. Umgebende Fläche
entsprechend dem früheren Zustand herstellen.
Pfostenlänge bis 2000 mm und Rohrdurchmesser bis 76 mm.
Auf vorhandene Betonkonstruktion aufstellen. Betonkonstruktion und Art der Verankerung nach Unterlagen des
AG.
Fundament aus Ortbeton C 12/15 0,40/0,40 m. Tiefe 0,80m
herstellen.
Rohrpfosten lagert innerhalb der Baustelle.
Menge: 2,000 St

**1.10.2.40 Brunnen aufstellen**
*** Pauschalposition
Gelagerten Brunnen des AG inkl. Zulauf wieder betriebsbereit aufstellen.
Menge: 1,000 psch

#### Bereich 1.11 Stundenlohnarbeiten

*Hinweis: Vorbemerkung Arbeitskraft*
Stundenlohnarbeiten für Unvorhergesehenes dürfen nur
auf Anweisung durch die Bauüberwachung durchgeführt werden.Die vom Auftragnehmer oder seinem Bevollmächtigten unterschriebenen Stundenlohnzettel müssen für jeden Kalendertag getrennt ausgestellt sein und sind noch am Tag der Leistungserbringung dem bauüberwachenden Ingenieurbüro
zur Anerkennung zu übermitteln. Nachträglich eingereichte Stundenlohnzettel werden nicht anerkannt. Die Original-Rapportzettel sind erst mit der Schlussrechnung einzureichen.

Stundenlohnzettel müssen erkennen lassen:
- Vor- und Zuname der Arbeiter
- Beruf
- Lohngruppe lt. Tarif
- Arbeitsleistung nach Zeit, Ort, Dauer
- Verbrauch an Baustoffen
- Benutzung von Maschinen und Geräten mit Leistungsangabe nach Zeit, Ort und Dauer der Benutzung.

Der Verrechnungssatz für die jeweilige Arbeitskraft umfasst sämtliche Aufwendungen wie Lohn- und Gehaltskosten, Lohn- und Gehaltsnebenkosten, Zuschläge, lohngebundene und lohnabhängige Kosten, sonstige Sozialkosten, Gemeinkosten, Wagnis und Gewinn.

##### Abschnitt 1.11.1 Arbeitskraft

**1.11.1.10 Vorarbeiter/in Stundenlohnarbeiten**
Stundenlohnarbeiten auf Anordnung des AG ausführen, Vorarbeiter/in
Menge: 5,000 h

**1.11.1.20 Baufacharbeiter/-in Stundenlohnarbeiten**
Stundenlohnarbeiten auf Anordnung des AG ausführen,
Baufacharbeiter/-in
Menge: 5,000 h

**1.11.1.30 Hilfskraft Stundenlohnarbeiten**
Stundenlohnarbeiten auf Anordnung des AG ausführen,
Hilfskraft
Menge: 5,000 h

##### Abschnitt 1.11.2 Geräte

*Hinweis: Vorbemerkung Geräte*
Gerät auf Anordnung des AG einsetzen,
der Verrechnungssatz für die jeweilige Arbeitskraft umfasst sämtliche Aufwendungen wie Lohn- und Gehaltskosten, Lohn- und Gehaltsnebenkosten, Zuschläge, lohngebundene und lohnabhängige Kosten, sonstige Sozialkosten, Gemeinkosten, Wagnis und Gewinn.
Der Verrechnungssatz für das Gerät umfasst sämtliche Aufwendungen für den Betrieb, Gemeinkosten, Wagnis und Gewinn.

**1.11.2.10 Hydraulikbagger bis 1,5 m3**
Hydraulikbagger bis 1,5 m3, mit Fahrer
Menge: 2,500 h

**1.11.2.20 Hydraulikbagger über 1,5 m3**
Hydraulikbagger über 1,5 m3, mit Fahrer
Menge: 2,500 h

**1.11.2.30 LKW einsetzen Fahrer 3-5t**
LKW, mit Fahrer, Nutzlast 3 bis 5t.
Menge: 2,500 h
Leistungsbereichkatalog: 091

**1.11.2.40 LKW einsetzen Fahrer 5-8t**
LKW, mit Fahrer, Nutzlast 5 bis 8 t.
Menge: 2,500 h
Leistungsbereichkatalog: 091

**1.11.2.50 LKW einsetzen Fahrer 20-30t**
LKW, mit Fahrer, Nutzlast 20 bis 30t.
Menge: 2,500 h
Leistungsbereichkatalog: 091

**1.11.2.60 Radlader einsetzen Fahrer 37-55kW**
Radlader, mit Fahrer, Motorleistung 37 bis 55 kW.
Menge: 2,500 h
Leistungsbereichkatalog: 091

**1.11.2.70 Minibagger einsetzen Fahrer Tieflöffel**
Minibagger, mit Fahrer, Fahrwerk mit Ketten, mit Tieflöffel.
Menge: 2,500 h
Leistungsbereichkatalog: 091

**1.11.2.80 Kompressor einsetzen Bedienungspersonal bis 3m3/min**
Kompressor, mit Bedienungspersonal, Leistung bis 3 m3/min, ein Bohrhammer.
Menge: 2,500 h
Leistungsbereichkatalog: 091

**1.11.2.90 Flächenrüttler bis 0,75t**
Flächenrüttler bis  0,75t, mit Bedienungspersonal
Menge: 2,500 h

**1.11.2.100 Vibrationsstampfer einsetzen Bedienungspersonal**
Vibrationsstampfer, mit Bedienungspersonal.
Menge: 2,500 h
Leistungsbereichkatalog: 091

**1.11.2.110 Motorflex**
Motorflex, mit Bedienungspersonal,
Menge: 2,500 h

##### Abschnitt 1.11.3 Stoffe

*Hinweis: Vorbemerkung Stoffe*
Sämtliche Stoffe sind frei Baustelle zu liefern und abzuladen.

**1.11.3.10 Sand 0/2**
Sand, Körnung 0/2.
Menge: 2,500 m3
Leistungsbereichkatalog: 003

**1.11.3.20 Frostschutzkies 0/32**
Frostschutzkies, Körnung 0/32.
Menge: 2,500 m3
Leistungsbereichkatalog: 003

**1.11.3.30 Splitt 5/11**
Splitt, Körnung 5/11.
Menge: 2,500 m3
Leistungsbereichkatalog: 003

**1.11.3.40 Edelbrechsand-Split Gemisch 0/4**
Edelbrechsand-Split Gemisch, Körnung 0/4
Menge: 2,500 m3

**1.11.3.50 Edelbrechsand-Split Gemisch 0/5**
Edelbrechsand-Split Gemisch, Körnung 0/5
Menge: 2,500 m3

**1.11.3.60 Rollkies 16/32**
Menge: 2,500 m3

**1.11.3.70 Forstmischung 0/16**
Menge: 2,500 m3

**1.11.3.80 Bitukies 0/32**
Menge: 1,000 m3

**1.11.3.90 Bitumen Heißvergussmasse**
Kaltasphalt
Menge: 25,000 kg

**1.11.3.100 Beton C12/15 mit 240 kg CEM 32,5**
Menge: 1,000 m3

**1.11.3.110 Beton C25/30**
Menge: 1,000 m3

**1.11.3.120 Blitzmörtel Topolit Blitz 3**
Menge: 2,500 kg

**1.11.3.130 Trasskalkmörtel**
Trasskalkmörtel, 25 kg Sack
Menge: 1,000 Sack

**1.11.3.140 Geotextil Filtervlies, GRK 2, 120gr/m²**
Menge: 5,000 m2

### Bauwerk 2 Gewerk 2 - Bauwerk 2 - Stützmauer BW 7814 562

#### Bereich 2.1 Technische Bearbeitung

##### Abschnitt 2.1.1 Technische Bearbeitung

**2.1.1.10 Werkstattplanung Krebssperre**
*** Pauschalposition
Werkstattplanung gemäß ZTV-ING Teil 1, Abschnitt 2 für die Krebssperre auf dem Absturz erstellen.
Die Planung hat unter der Berücksichtigung der Angaben der Ausführungsplanung des AG und der Baubeschreibung zu erfolgen.
Prüflauf und Art der Ausfertigung gemäß Baubeschreibung.
Menge: 1,000 psch

#### Bereich 2.2 Vor-/ und Abbrucharbeiten

##### Abschnitt 2.2.1 Vorarbeiten

**2.2.1.10 Fläche abräumen Aufwuchs*Wurzelstöcke Astwerk*Wst. Verwert. AN S.Abr.Verwert.AN*übr.Räumg.Verw.AN**
*** Pauschalposition
StL-Nr. 1810600211100111
Fläche nach Unterlagen des AG abräumen.
Strauch- und Baumbestand sowie sonstiger Aufwuchs bis
zu 0,10 m Stammdurchmesser, 1,00 m über dem Erdboden
gemessen, einschließlich Wurzelwerk.
Wurzelstöcke anderweitig gefällter Bäume bis zu 0,10 m
Durchmesser an der Schnittstelle roden.
Astwerk gefällter Bäume, Holzreste.
Wurzelstöcke der Verwertung nach Wahl des AN zuführen.
Schlagabraum der Verwertung nach Wahl des AN zuführen.
Übriges Räumgut der Verwertung nach Wahl des AN zuführen.
Menge: 1,000 psch
Leistungsbereichkatalog: 106

##### Abschnitt 2.2.2 Abbrucharbeiten

**2.2.2.10 Geländer abbauen*Stahl*Pfosten abtr.**
StL-Nr. 151213039192
Geländer nach Unterlagen des AG abbauen und der Verwertung nach Wahl des AN zuführen.
Abgerechnet wird nach Länge des Handlaufs zwischen den
Achsen der Endpfosten bzw. Endstäbe.
Geländer 'des Bachstegs'

Material = Stahl.
Höhe des Geländers '900 mm'

Pfosten abtrennen.
Menge: 68,500 m

**2.2.2.20 Mauerwerk abbrechen Stützwand*Naturstein Entsorgung ges.**
StL-Nr. 15119012520002
Mauerwerk nach Unterlagen des AG abbrechen. Abgerechnet
wird das abgebrochene Mauerwerk, wobei Öffnungen und
Nischen bis zu 0,5 m3 Einzelgröße und Schlitze bis zu
0,1 m3/m übermessen werden.
Bauteil = Stützwand.
Mauerwerk aus Naturstein.
Sämtliche Steine und übriges Abbruchgut entsorgen, Entsorgung wird gesondert vergütet.
Menge: 70,000 m3
Leistungsbereichkatalog: 119

**2.2.2.30 Beton abbrechen*Stahlbeton*Verwerten**
StL-Nr. 16118013939001
Beton nach Unterlagen des AG abbrechen.
Bauteil 'Gesimse der bestehenden Bachmauer und Brüstung der Brücke im Oberstrom'

Material = Stahlbeton.
Druckfestigkeitsklasse 'Unbekannt'

Abbruchgut der Verwertung nach Wahl des AN zuführen.
Menge: 18,000 m3
Leistungsbereichkatalog: 118

**2.2.2.40 Trennschnitt Stahlbeton v.Hand nicht schadstoffbelastet**
Trennschnitt, senkrecht zur Untergrundfläche, Untergrundfläche senkrecht, in Stahlbeton, Normalbeton, Schnitttiefe bis 20 cm, Abbruch von Hand/mit handgeführten Kleingeräten, Ausführung im Freien, 2-seitig wandbündig, Arbeitshöhe bis 2 m, nicht schadstoffbelastet, Mengenermittlung nach Aufmaß.
Menge: 1,000 m
Leistungsbereichkatalog: 084

**2.2.2.50 Sohlschwelle abbrechen**
*** Pauschalposition
Sohlschwelle im Bereich der Baugrube auf einer Länge von ca. 1,75 m abbrechen. Anschlussbereich zur Bachmauer orografisch rechts erhalten. Übergang durch Trennschnitt herstellen.
Sohlschwelle vermutlich aus Stahlbeton unbekannter Druckfestigkeit, Dicke ca. 0,5 m, Höhe ca. 1,1 m.
‑Abbruchgut der Verwertung nach Wahl des AN zuführen.
Menge: 1,000 psch

**2.2.2.60 N.gefährl. Abfall aus Abbruch ent.*Entsorgung AN Gebühr einrechn.**
StL-Nr. 12102113991100
Nicht gefährlichen Abfall aus Abbruch laden, fördern
und entsorgen. Schadstoffbelastung nach Unterlagen des
AG.
Abgerechnet wird nach Wiegescheinen.
Abfall 'Steine und Mörtel aus Abbruch des Mauerwerks'

Entsorgung nach Wahl des AN.
Gebühren der Abfallentsorgung sind einzurechnen.
Menge: 70,000 t

#### Bereich 2.3 Baugrube, Bauwerkshinterfüllung

##### Abschnitt 2.3.1 Baugruben

**2.3.1.10 Baugrube herstellen*Stützwand Tiefe >1,75-3,00m*Aushub Zwischl.AN**
StL-Nr. 19108106943040
Baugrube nach Unterlagen des AG herstellen. Beschreibung der Homogenbereiche nach Unterlagen des AG.
Verbau wird gesondert vergütet.
Homogenbereiche '300-A, 300-B und 300-C'

Baugrube für Stützwand.
Baugrubentiefe über 1,75 bis 3,00 m.
Aushub zum Zwischenlager des AN fördern.
Menge: 300,000 m3
Leistungsbereichkatalog: 108

**2.3.1.20 Graben herstellen*Grab. Unterl. AG Tiefe über 0,5-1m*Abrechnung Abtrag**
StL-Nr. 1810652291029901
Graben profilgerecht herstellen.
Homogenbereich '311-B und 311-C'

Graben nach Unterlagen des AG.
Grabentiefe über 0,50 bis 1,00 m.
Böschungsneigung 'senkrecht. Der Aushub erfolgt unter Wasser.'
Boden bzw. Fels 'zum Zwischenlager nach Wahl des AN fördern.'

Abgerechnet wird nach Abtragsprofilen.
Menge: 60,000 m3
Leistungsbereichkatalog: 106

##### Abschnitt 2.3.2 Leitungsgräben

**2.3.2.10 Suchgraben herstellen*Tiefe bis 1,25 m Aufbruch gesond.*Boden einb.u.v.**
StL-Nr. 12108910911001
Suchgraben nach Unterlagen des AG herstellen. Aushub
zur Wiederverwendung seitlich lagern. Abgerechnet wird
nach Abtragsprofilen.
Boden-/Felsklasse 'Homogenbereiche 300-A, 300-B und 300-C'

Grabentiefe bis 1,25 m.
Straßenaufbruch wird gesondert vergütet.
Gelagerten Boden einbauen und verdichten.
Menge: 5,000 m3
- 2,500, Kostenträger: 1
Leistungsbereichkatalog: 108

##### Abschnitt 2.3.3 Bauwerkshinterfüllung

**2.3.3.10 Boden als BW-Hinterfüllung einb. Stützwand*Boden außerhalb*Grobkörnig Abrechng. Auftrag**
StL-Nr. 12106705439012
Boden als Bauwerkshinterfüllung profilgerecht einbauen
und verdichten.
Hinterfüllung für Stützwand.
Boden außerhalb der Baustelle auf Flächen nach Unterlagen des AG gelagert, aufnehmen und fördern.
Boden 'grobkörniges Material aus Aushub der Homogenbereich 300-A, 300-B und 300-C'

Boden grobkörnig, Entwässerungsbereich nicht gesondert.
Abgerechnet wird nach Auftragsprofilen.
Menge: 150,000 m3
Leistungsbereichkatalog: 106

**2.3.3.20 Mat. lief. ,als BW-Hinterfüll.einb. Stützwand*Grobk. Boden Ges.Bereich*Abrechng. Auftrag**
StL-Nr. 121067104212
Material liefern und als Bauwerkshinterfüllung profilgerecht einbauen und verdichten.
Hinterfüllung für Stützwand.
Material = Grobkörniger Boden.
Gesamter Hinterfüllbereich.
Abgerechnet wird nach Auftragsprofilen.
Menge: 195,000 m3
Leistungsbereichkatalog: 106

##### Abschnitt 2.3.4 Bodenverwertung/-entsorgung

**2.3.4.10 Boden nicht schadstoffbelastet**
Materialentsorgung, Boden, nicht schadstoffbelastet, nicht gefährlicher Abfall der Verwertung zuführen.
Menge: 570,000 t
Leistungsbereichkatalog: 087

**2.3.4.20 Entsorgung Böden gemäß Z1.1**
wie vor, jedoch Boden Zuordnungswert Z1.1
Menge: 2,000 t

**2.3.4.30 Entsorgung Böden gemäß Z1.2**
wie vor, jedoch Boden Zuordnungswert Z1.2
Menge: 2,000 t

**2.3.4.40 Entsorgung Böden gemäß Z2**
Wie vor, jedoch Boden Zuordnungswert Z2.
Menge: 2,000 t

**2.3.4.50 Entsorgung Böden gemäß > Z2, DK I**
Wie vor, jedoch Boden Zuordnungswert > Z2 (Deponieklasse I).
Menge: 2,000 t

**2.3.4.60 Entsorgung Böden gemäß > Z2, DK II**
Wie vor, jedoch Boden Zuordnungswert > Z2 (Deponieklasse II).
Menge: 2,000 t

#### Bereich 2.4 Bach-/Grundwasserhaltung

##### Abschnitt 2.4.1 Bachwasserhaltung

**2.4.1.10 Damm aus Big-Bags herstellen, rückbauen**
Damm aus Big-Bags, Größe über 1 bis 2 m3, gefüllt mit Material aus natürlicher Gesteinskörnung, nicht schadstoffbelastet, im Gewässerbett des Brettenbachs herstellen und rückbauen. Dammhöhe mind. 1,0 m.
Abgerechnet wird die Länge des Dammes.
Menge: 70,000 m

**2.4.1.20 Damm aus Big-Bags vorhalten, unterhalten**
Damm aus Big-Bags, Größe über 1 bis 2 m3, gefüllt mit Material aus natürlicher Gesteinskörnung, nicht schadstoffbelastet, Dammhöhe mind. 1,0 m, vorhalten und unterhalten.
Abgerechnet wird die Länge des Dammes in Meter mal Tag.
Menge: 4998,200 md

#### Bereich 2.5 Bauwerk-/ Straßenentwässerung

##### Abschnitt 2.5.1 Bauwerksentwässerung

**2.5.1.10 Grundrohr für Dränschicht verlegen. Sockel C 12/15**
StL-Nr. 0611110801
Grundrohr aus teilporösem Beton außen quadratisch, In-
nendurchmesser 100 mm, für Dränschicht mit Anschluss an
Entwässerungsleitung nach Unterlagen des AG verlegen.
Sockel mit Gefälle aus Beton, Druckfestigkeitsklasse C
12/15, herstellen.
Menge: 66,000 m

**2.5.1.20 Dränschicht an Bauwerk herstellen. Stützwand*Matte, RiZ Was 7**
StL-Nr. 0611110331
Dränschicht an erdberührten Flächen von Bauwerken nach
Unterlagen des AG herstellen. Abgerechnet wird die bedeckte Wandfläche.
Dränschicht für Stützwand.
Dränschicht aus Dränmatte nach Richtzeichnung Was 7.
Menge: 162,000 m2

**2.5.1.30 Rohranschluss Grundrohr herstellen (Zul)**
Rohranschluss Kunststoffrohr an Grundrohr aus teilporösem Beton, Innendurchmesser 100 mm, quadratischer Querschnitt herstellen, Anschluss dichten. Vergütet wird der Mehraufwand für das Herstellen des Anschlusses einschließlich eventueller
Pass- und Sattelstücke gegenüber der bis zur
Innenfläche der Sammelrohrleitung durchgemessenen
Rohrleitung.
Rohr DN der Anschlussleitung DN/OD 110.
Anschlussleitung aus Kunststoff PVC-U.
Menge: 1,000 St

**2.5.1.40 Kunststoffrohrleitung herstellen*PVC-U-Rohr, Wahl AN*Bettung Typ 1*Überdeckg. 2-4 m**
StL-Nr. 0611033291119300
Entwässerungsleitung aus Kunststoffrohren nach statischen und konstruktiven Erfordernissen nach DIN EN 1610
herstellen. Anschluss an Schacht sowie Formstücke werden gesondert vergütet.
Rohr DN '/OD 110'

Rohr aus PVC-U nach DIN 19 534.
Rohrverbindung nach Wahl des AN.
Bettung nach DIN EN 1610, Typ 1.
Fließsohlentiefe 'Einbau in Rohrdurchführung durch Wand'

Überdeckungshöhe über 2 bis 4 m.
Menge: 0,900 m

**2.5.1.50 Formstück einbauen (Zul)**
StL-Nr. 06110367999999
Formstück in Rohrleitung einbauen. Vergütet wird der
Mehraufwand für den Einbau des Formstückes gegenüber
der bis zur Innenfläche der Sammelrohrleitung durchgemessenen Rohrleitung.
Formstück 'Bogen'
Material 'PVC-U'
Durchgangsrohr 'DN/OD 110'
Menge: 1,000 St

**2.5.1.60 Formstück einbauen (Zul)**
StL-Nr. 06110367999999
Formstück in Rohrleitung einbauen. Vergütet wird der
Mehraufwand für den Einbau des Formstückes gegenüber
der bis zur Innenfläche der Sammelrohrleitung durchgemessenen Rohrleitung.
Formstück 'Froschklappe am Rohrauslauf DN/OD 110'
Material 'PVC-U'
Durchgangsrohr 'DN/OD 110'
Menge: 1,000 St

**2.5.1.70 Rohrdurchführung herstellen Faserzement*nichtdr. Wasser**
StL-Nr. 18111354991992
Rohrdurchführung mit Mantelrohr nach Unterlagen des AG
herstellen.
Einbauort 'Stützwand'
Mantelrohr 'DN 200'

Mantelrohr aus Faserzement.
Außendurchmesser '110'
Rohrdurchführung mit Dichtungseinsatz aus 's. folgende Position'

Dichtend gegen nichtdrückendes Wasser.
Menge: 1,000 St

**2.5.1.80 Dichtungseinsatz DN/OD 110, Futterrohr DN 200**
Dichtungseinsatz zum Einsatz in Futterrohre, dicht gegen
nichtdrückendes Wasser für ein Medienrohr.
Dichtungssatz in Futterrohr einbauen.
Futterrohrinnendurchmesser = DN 200
Außendurchmesser Rohrleitung = DN 110

Fabrikat Dichtungseinsatz: Doyma Curaflex A o. glw.
Menge: 1,000 St

##### Abschnitt 2.5.2 Straßenentwässerung

**2.5.2.10 Straßenablauf einbauen Boden 1a Dicht.*Schaft Form 5d Aufl-Ring 10a*Aufl. C 8/10,10cm**
StL-Nr. 20110514430101
Straßenablauf aus Betonfertigteilen einbauen. Fugen mit
Mörtel M20 dichten und glattstreichen. Aufsatz und Erdarbeiten werden gesondert vergütet.
Boden Form 1a mit Abfluss im Boden und eingebautem
Steckmuffendichtelement.
Schaft Form 5d (570 mm hoch).
Auflagering Form 10a (für quadratische Aufsätze).
Auflager aus Beton C 8/10, 10 cm dick, herstellen.
Menge: 2,000 St
Leistungsbereichkatalog: 110

**2.5.2.20 Filtersystem einbauen**
Filtersystem zur Behandlung des Niederschlagswassers in Straßenablauf einbauen.
Fläche: 400 m²
Wirkungsgrad Stoffrückhalt von ASF63: 47 %
System INNOLET quadratisch 500 x 500 mm in gekürzter Form o. glw.
Menge: 2,000 St

**2.5.2.30 Aufsatz f. Straßenablauf aufsetzen 500x500, D, Guss*dämpf.Einlage Zinkeimer A 4*Höhe planmäßig**
StL-Nr. 2011052202001210
Aufsatz für Straßenablauf aufsetzen.
Klasse D 400, Ausführung nach DIN 19 583, 500x500, mit
Rahmen aus Gusseisen.
Dämpfende Einlage.
Verzinkter Eimer, Form A 4.
Aufsatz auf planmäßige Höhe setzen.
Menge: 2,000 St
Leistungsbereichkatalog: 110

**2.5.2.40 Kunststoffrohrleitung herstellen Rohr DN 200*PVC-U-Rohr Verb. Wahl AN*Bettung Typ 1 Tiefe bis 1,25 m*Überdeckg.0,5-1 m**
StL-Nr. 2211033313111100
Entwässerungsleitung aus Kunststoffrohren nach statischen und konstruktiven Erfordernissen herstellen. An-
schluss an Schacht sowie Formstücke werden gesondert
vergütet.
Rohr DN/ID 200.
Rohr PVC-U.
Rohrverbindung nach Wahl des AN.
Bettung nach DIN EN 1610, Typ 1.
Fließsohlentiefe bis 1,25 m.
Überdeckungshöhe 0,50 bis 1,00 m.
Menge: 5,500 m
Leistungsbereichkatalog: 110

**2.5.2.50 Formstück einbauen (Zul.) Bogen DN 200 Rohr DN 200**
StL-Nr. 21110368229904
Formstück in Rohrleitung einbauen. Vergütet wird der
Mehraufwand für den Einbau des Formstückes gegenüber
der bis zur Innenfläche der Sammelrohrleitung durchgemessenen Rohrleitung.
Formstück = Bogen DN/ID 200.
Rohr aus 'PVC-U'

Durchgangsrohr DN/ID 200.
Menge: 2,000 St

**2.5.2.60 Formstück einbauen (Zul.) Rohr DN 200**
StL-Nr. 21110368999904
Formstück in Rohrleitung einbauen. Vergütet wird der
Mehraufwand für den Einbau des Formstückes gegenüber
der bis zur Innenfläche der Sammelrohrleitung durchgemessenen Rohrleitung.
Formstück 'Froschklappe am Rohrauslauf DN 200'
Rohr aus 'PVC-U'

Durchgangsrohr DN/ID 200.
Menge: 2,000 St

**2.5.2.70 Rohrdurchführung herstellen Faserzement*nichtdr. Wasser**
StL-Nr. 18111354991992
Rohrdurchführung mit Mantelrohr nach Unterlagen des AG
herstellen.
Einbauort 'Stützwand'
Mantelrohr 'DN 250'

Mantelrohr aus Faserzement.
Außendurchmesser '200'
Rohrdurchführung mit Dichtungseinsatz aus 's. folgende Position'

Dichtend gegen nichtdrückendes Wasser.
Menge: 1,000 St

**2.5.2.80 Dichtungseinsatz DN/OD 200, Futterrohr DN 250**
Dichtungseinsatz zum Einsatz in Futterrohre, dicht gegen
nichtdrückendes Wasser für ein Medienrohr.
Dichtungssatz in Futterrohr einbauen.
Futterrohrinnendurchmesser = DN 250
Außendurchmesser Rohrleitung = DN 200

Fabrikat Dichtungseinsatz: Doyma Curaflex A o. glw.
Menge: 1,000 St

#### Bereich 2.6 Beton, Stahl

##### Abschnitt 2.6.1 Beton

**2.6.1.10 Unterwasserbeton herstellen*Unbew. + Anschl.**
StL-Nr. 16118343929999
Beton unter Wasser nach Unterlagen des AG herstellen.
Bauteil 'Tieferführung aus Unterwasserbeton'

Beton unbewehrt, Anschlussbewehrung wird gesondert vergütet.
Druckfestigkeitsklasse 'C25/30'
Expositionsklasse 'XC2'
Zusätzliche Anforderungen 'WF'
Menge: 60,000 m3
Leistungsbereichkatalog: 118

**2.6.1.20 Entsorgung Wasser Tieferführungen**
Abpumpen und Entsorgen des verdrängten Grundwassers mittels Tankwagen, das bei der Herstellung der Tieferführungen für das Fundament der Spritzbetonschale und des Verblendmauerwerks mit Unterwasserbeton anfällt.
Die Entsorgung in der Kläranlage ist mittels Wiegescheinen nachzuweisen.
Menge: 60,000 t

**2.6.1.30 Betonstahl einbauen**
StL-Nr. 2111821399
Betonstahl entsprechend statischen und konstruktiven
Erfordernissen einbauen.
Bauteil 'Anschlussbewehrung Tieferführung - Stützmauer'
Stahlsorte 'B500B'
Menge: 0,500 t
Leistungsbereichkatalog: 118

**2.6.1.40 Bew. Beton einschl. Schalung herst. Stützwand*Stahlbeton C30/37*Bretter ungehob. Vertikal**
StL-Nr. 1611831371499220
Bewehrten Beton einschließlich Schalung nach Unterlagen
des AG herstellen. Schalung vorhalten und beseitigen.
Bewehrung und Traggerüst der Bemessungsklasse B werden
gesondert vergütet.
Bauteil = Stützwand.
Art der Verwendung = Stahlbeton.
Druckfestigkeitsklasse C30/37.
Expositionsklasse 'XC4, XD2, XF3'
Zusätzliche Anforderungen 'WA'

Sichtflächenschalung = Ungehobelte Bretter gleichen
Querschnitts mit profilierten Seiten (Nut und Feder o-
der dgl.).
Schalungsverlauf vertikal.
Menge: 146,000 m3
Leistungsbereichkatalog: 118

**2.6.1.50 Betonstahl einbauen Stützwand**
StL-Nr. 1611821379
Betonstahl entsprechend statischen und konstruktiven
Erfordernissen einbauen.
Bauteil = Stützwand.
Stahlsorte 'B500B'
Menge: 14,600 t
Leistungsbereichkatalog: 118

**2.6.1.60 Bew. Beton einschl. Schalung herst.*Stahlbeton C30/37*Schaltafeln Vertikal**
StL-Nr. 1611831391499120
Bewehrten Beton einschließlich Schalung nach Unterlagen
des AG herstellen. Schalung vorhalten und beseitigen.
Bewehrung und Traggerüst der Bemessungsklasse B werden
gesondert vergütet.
Bauteil 'Absturz'

Art der Verwendung = Stahlbeton.
Druckfestigkeitsklasse C30/37.
Expositionsklasse 'XC4, XD2, XF3'
Zusätzliche Anforderungen 'WA'

Sichtflächenschalung = Schaltafeln.
Schalungsverlauf vertikal.
Menge: 0,500 m3
Leistungsbereichkatalog: 118

**2.6.1.70 Betonstahl einbauen**
StL-Nr. 1611821399
Betonstahl entsprechend statischen und konstruktiven
Erfordernissen einbauen.
Bauteil 'Absturz'
Stahlsorte 'B500B'
Menge: 0,070 t
Leistungsbereichkatalog: 118

**2.6.1.80 Zulage Anschluss an bestehenden Absturz**
Zulage für die Ausbildung des Anschlusses an den bestehenden Absturz.
Anschluss mittels Fuge und Quellfugenband herstellen.
Höhe ca. 175 cm
Breite ca. 40 cm
Menge: 1,750 m

**2.6.1.90 Bew. Beton einschl. Schalung herst.*Stahlbeton C25/30*Schaltafeln Horizontal*Besenstrich**
StL-Nr. 1611831391399111
Bewehrten Beton einschließlich Schalung nach Unterlagen
des AG herstellen. Schalung vorhalten und beseitigen.
Bewehrung und Traggerüst der Bemessungsklasse B werden
gesondert vergütet.
Bauteil 'Gesimse'

Art der Verwendung = Stahlbeton.
Druckfestigkeitsklasse C25/30.
Expositionsklasse 'XC4, XD3, XF4'
Zusätzliche Anforderungen 'WA, LP'

Sichtflächenschalung = Schaltafeln.
Schalungsverlauf horizontal.
Oberfläche mit Besenstrich (Rosshaar) versehen.
Menge: 12,600 m3
Leistungsbereichkatalog: 118

**2.6.1.100 Betonstahl einbauen**
StL-Nr. 1611821399
Betonstahl entsprechend statischen und konstruktiven
Erfordernissen einbauen.
Bauteil 'Gesimse'
Stahlsorte 'B500B'
Menge: 1,500 t
Leistungsbereichkatalog: 118

**2.6.1.110 Querkraftdorn liefern und einbauen D = 30mm*L = 40 cm**
Querkraftdorn liefern und einbauen.
Querkraftdorn mit halbseitiger Schrumpffolie in
Bewegungsfuge nach Zeichnung einbauen.
Dübel-Außendurchmesser 30 mm,
Länge = 40 cm,
Material = Edelstahl A4
Menge: 27,000 St

**2.6.1.120 Jahreszahl-Matrize einbauen**
StL-Nr. 1611892300
Jahreszahl-Matrize nach RIZ "Jahr 1" einbauen.
Menge: 1,000 St
Leistungsbereichkatalog: 118

##### Abschnitt 2.6.2 Stahl

**2.6.2.10 Stahlkonstruktion herst. u. mont. Geschw./geschr.*Abr.n.Berechnen**
StL-Nr. 21120112993100
Stahlkonstruktion entsprechend statischen und konstruktiven Erfordernissen nach Unterlagen des AG
einschl. aller Verbindungsmittel herstellen und montieren. Vorbereiten der Stahloberfläche sowie Aufbringen der Beschichtungen werden gesondert vergütet.
Bauteil 'Krebssperre d=10 mm'
Stahlsorte 'nicht rostender Stahl nach EN 10088'

Konstruktion geschweißt, Baustellenstöße geschraubt.
Abgerechnet wird nach Masse durch Berechnen.
Menge: 4,300 t

**2.6.2.20 Stahlverbundmittel herst.u. anschw.**
StL-Nr. 2112012799
Stahlverbundmittel zwischen Stahl und Beton entsprechend statischen und konstruktiven Erfordernissen nach
Unterlagen des AG herstellen und anschweißen.
Verbundmittel 'Verbundanker M8 Einbindelänge 80mm
Hilti Hit-HY 200-A HAS-U A4 o. glw.'
Stahlsorte 'nicht rostender Stahl'
Menge: 37,000 St

#### Bereich 2.7 Baubehelfe

##### Abschnitt 2.7.1 Baubehelfe

**2.7.1.10 Arbeits-/Schutz-/Traggerüst herstellen*Grdg. beseitigen**
*** Pauschalposition
Arbeits- / Schutz- und Traggerüst der Bemessungsklasse
B für gesamtes Bauwerk nach statischen, konstruktiven
und sicherheitstechnischen Erfordernissen herstellen,
vorhalten, unterhalten und beseitigen.
Ggf. erforderliche  Gründung herstellen und beseitigen.
Menge: 1,000 psch
Leistungsbereichkatalog: 116

#### Bereich 2.8 Fugen, OS-Systeme, Abdichtung

##### Abschnitt 2.8.1 Fugen

**2.8.1.10 Fugenfüllung herstellen*Kalt, 25 v.H. Fla.Beton/Mauerw.*Breite 15-20 mm Tiefe 15 - 25 mm**
StL-Nr. 12123235913320
Fugenfüllung nach Unterlagen des AG herstellen. Fugenflanken reinigen und mit geeignetem Voranstrich versehen.
Bauteil 'Stoßbereich zwischen der Mauer und dem unterstromig  anschließenden Brückenbauwerk'

Füllstoff = kalt verarbeitbare Fugenmasse, Dauerbewegungsaufnahme bis 25 v.H.
Fugenflanken = Beton und Mauerwerk.
Fugenspaltbreite über 15 bis 20 mm.
Fülltiefe über 15 bis 25 mm.
Menge: 3,000 m

**2.8.1.20 Bauwerksfuge herstellen Stützwand*Fug 1, Bild 2 Abschl.Fug1,Bild5*Dicke 75-100 cm**
StL-Nr. 12123205420105
Bauwerksfuge nach Unterlagen des AG herstellen. Fu-
genbänder und Fugeneinlagen einbauen. Stöße und Verbindungen herstellen.
Bauteil = Stützwand.
Raumfuge nach RiZ "Fug 1", Bild 2 ausbilden.
Luftseitiger Fugenabschluss nach RiZ "Fug 1", Bild 5.
Mittlere Dicke des Bauteiles über 75 bis 100 cm.
Menge: 7,500 m
Leistungsbereichkatalog: 123

**2.8.1.30 Bauwerksfuge herstellen Stützwand*Fug 2, Bild 2 Abschl.Fug2,Bild3*Dicke 75-100 cm**
StL-Nr. 12123205460305
Bauwerksfuge nach Unterlagen des AG herstellen. Fu-
genbänder und Fugeneinlagen einbauen. Stöße und Verbindungen herstellen.
Bauteil = Stützwand.
Scheinfuge nach RiZ "Fug 2" Bild 2 ausbilden.
Luftseitiger Fugenabschluss nach RiZ "Fug 2", Bild 3.
Mittlere Dicke des Bauteiles über 75 bis 100 cm.
Menge: 10,000 m
Leistungsbereichkatalog: 123

**2.8.1.40 Bauwerksfuge herstellen*Fug 3 Abschl.Fug1,Bild5*Dicke 30-50 cm**
StL-Nr. 12123205970103
Bauwerksfuge nach Unterlagen des AG herstellen. Fu-
genbänder und Fugeneinlagen einbauen. Stöße und Verbindungen herstellen.
Bauteil 'Gesimse der Stützwand'

Fuge in Gesims und Kappe nach RiZ "Fug 3" ausbilden.
Luftseitiger Fugenabschluss nach RiZ "Fug 1", Bild 5.
Mittlere Dicke des Bauteiles über 30 bis 50 cm.
Menge: 7,200 m
Leistungsbereichkatalog: 123

##### Abschnitt 2.8.2 Abdichtung

**2.8.2.10 Abdichtung Arbeitsfuge**
Abdichtung Arbeitsfuge zwischen Gesimse und Oberkante Schwergewichtsmauer mit elastischer kunststoffmodifizierter Bitumendickbeschichtung zur Bauwerksabdichtung erdberührter Bauteile.
Breite = 0,4 m. Ausführung auf vertikalen und geneigten Flächen nach Unterlagen des AG.
Menge: 69,000 m

#### Bereich 2.9 Straßenbau

##### Abschnitt 2.9.1 Straßenaufbruch

**2.9.1.10 Asphaltbefestigung trennen Schneiden*Dicke 18 - 24cm**
StL-Nr. 161130391005
Asphaltbefestigung geradlinig trennen.
Trennen durch Schneiden.
Dicke der Asphaltbefestigung über 18 bis 24 cm.
Menge: 75,000 m

**2.9.1.20 Asphaltbefestigung aufnehmen*Dicke 12 - 18cm Tiefe 10 - 20cm*Aufbr. Verw AN**
StL-Nr. 1611302990040203
Asphaltbefestigung aufbrechen und aufnehmen.
Fläche 'Kreistraße und Gehweg'

Dicke der Asphaltbefestigung über 12 cm bis 18 cm.
Gesamtaufbruchtiefe über 10 bis 20 cm.
Aufbruchgut der Verwertung nach Wahl des AN zuführen.
Menge: 280,000 m2

**2.9.1.30 Bordsteine aufnehmen. Hochbord Bet*Fund.-10/R-St. Steine s.+ lagern*Aufbr. verwerten Anteil WV -25**
StL-Nr. 16115025141101
Bordsteine aufnehmen.
Hoch- und Rundbordsteine aus Beton, Breite bis 18 cm,
Höhe bis 30 cm.
Fundament aus Beton, bis 10 cm dick, und Rückenstütze
aus Beton aufbrechen.
Wieder verwendbare Bordsteine säubern, innerhalb der
Baustelle fördern und sortiert lagern.
Nicht wieder verwendbare Bordsteine und übriges Aufbruchgut der Verwertung nach Wahl des AN zuführen.
Anteil wieder verwendbarer Bordsteine bis 25 v. H.
Menge: 75,000 m
Leistungsbereichkatalog: 115

**2.9.1.40 Verkehrsschild abbauen Größe bis 1,1 m2*Rohrpf. bis 76,1 Fund.ges.vergütet**
StL-Nr. 1113001210052990
Verkehrsschild ggf. mit Aufstellvorrichtung abbauen.
Schildgröße bis 1,1 m2.
Aufstellvorrichtung = Rohrpfosten, DU bis 76,1 mm abbauen.
Fundament entfernen, wird gesondert vergütet.
Schild 'Richtungsweiser im Gehweg bzw. an Gesims befestigt'
Abgebaute Stoffe 'seitlich lagern und nach Beendigung der Maßnahme wieder anbringen'
Menge: 2,000 St

**2.9.1.50 Straßenablauf ausbauen Beton/Mauerwerk*Aufs.s.+lagern Aush.tw.verwerten**
Straßenablauf einschließlich Aufsatz und Anschlussleitungen vollständig ausbauen.
Straßenablauf aus Beton/Mauerwerk.
Ausbautiefe 'bis 1,25 m'
Straßenablauf 'auf der asphaltierten Fläche im Bereich der Baugrube'

Aufsatz säubern und sortiert innerhalb der Baustelle
lagern.
Restliches Aufbruchgut und Aushub der Verwertung nach
Wahl des AN zuführen.
Menge: 2,000 St

##### Abschnitt 2.9.2 Frostsicherer Unterbau

**2.9.2.10 Planum herstellen Ev2 = 45 MPa**
StL-Nr. 1810624901
Planum herstellen nach Unterlagen des AG.
Verformungsmodul Ev2 = 45 MPa.
Menge: 245,000 m2
Leistungsbereichkatalog: 106

**2.9.2.20 Frostschutzschicht herstellen Bk1,0 bis Bk100*0/45 Feinanteil UF3*EV2 min. 120MN/m2 Dicke Unterl. AG*natürl. Gstk. Abrechng. Auftrag**
StL-Nr. 1611210813131101
Frostschutzschicht herstellen.
In Verkehrsflächen der Belastungsklassen Bk1,0 bis
Bk100.
Baustoffgemisch 0/45.
Feinanteil Kategorie UF3, im eingebauten Zustand höchstens 5 Masse v.H. Feinanteile.
Verformungsmodul EV2 auf der Oberfläche mindestens 120
MN/m2.
Einbaudicke nach Unterlagen des AG.
Baustoffgemisch aus natürlichen Gesteinskörnungen.
Abgerechnet wird nach Auftragsprofilen.
Menge: 52,000 m3
Leistungsbereichkatalog: 112

**2.9.2.30 Frostschutzschicht herstellen Rad- und Gehwege*0/45 Feinanteil UF3*EV2 min. 80MN/m2 Dicke Unterl. AG*natürl. Gstk. Abrechng. Auftrag**
StL-Nr. 1611210843151101
Frostschutzschicht herstellen.
In Verkehrsflächen für Rad- und Gehwege.
Baustoffgemisch 0/45.
Feinanteil Kategorie UF3, im eingebauten Zustand höchstens 5 Masse v.H. Feinanteile.
Verformungsmodul EV2 auf der Oberfläche mindestens 80
MN/m2.
Einbaudicke nach Unterlagen des AG.
Baustoffgemisch aus natürlichen Gesteinskörnungen.
Abgerechnet wird nach Auftragsprofilen.
Menge: 32,500 m3
Leistungsbereichkatalog: 112

##### Abschnitt 2.9.3 Asphaltarbeiten

**2.9.3.10 Asphalttragsch. aus AC 32 T N herst Bk0,3-Bk1,8*Dicke 16 cm Bitumen 50/70**
StL-Nr. 18813138112900
Asphalttragschicht aus Asphalttragschichtmischgut AC 32
T N herstellen.
In Verkehrsflächen der Belastungsklassen Bk0,3 bis
Bk1,8.
Einbaudicke = 16 cm.
Bindemittel = 50/70.
Fremdfüller 'gemäß ZTV Asphalt-StB 07'
Menge: 130,000 m2

**2.9.3.20 Asphalttragsch. aus AC 32 T N herst Rad- und Gehwege*Dicke 8 cm Bitumen 70/100**
StL-Nr. 18813138251900
Asphalttragschicht aus Asphalttragschichtmischgut AC 32
T N herstellen.
In Verkehrsflächen für Rad- und Gehwege.
Einbaudicke = 8 cm.
Bindemittel = 70/100.
Fremdfüller 'gemäß ZTV Asphalt-StB 07'
Menge: 115,000 m2

**2.9.3.30 Unterlage reinigen**
StL-Nr. 221130589000
Unterlage reinigen. Anfallendes Kehrgut nach Wahl des
AN verwerten.
Unterlage 'Asphalttragschicht'
Menge: 245,000 m2

**2.9.3.40 Bitumenemulsion aufsprühen Bk0,3-Bk1,8*Asphalt frisch C60BP4-S*Menge 300 g/m2 vor A.deckschicht**
StL-Nr. 18813063210133
Bitumenemulsion zur Herstellung des Schichtenverbundes
aufsprühen.
Auf Verkehrsflächen der Belastungsklassen Bk0,3 bis
Bk1,8.
Unterlage = Asphaltbefestigung, frisch.
Bindemittel = C60BP4-S.
Bindemittelmenge = 300 g/m2.
Vor Einbau Asphaltdeckschicht.
Menge: 245,000 m2

**2.9.3.50 Anschl. a. Fuge m. B-fugenb. herst. Anschl. ADS*Anschl.längs+quer Schichtd. 4 cm*über 20-100 m Breite 10 mm**
StL-Nr. 18813917135201
Anschluss als Fuge an bestehende Asphaltschicht oder
Bauteil in der Dicke der Asphaltschicht mit Bitumenfugenband einschließlich zugehörigem und zuvor aufgetragenem Voranstrichmittel herstellen.
Anschluss an Asphaltdeckschicht.
Längs- und Querfuge.
Dicke der Asphaltschicht = 4 cm.
Einzellängen über 20,00 m bis 100,00 m.
Breite des Bitumenfugenbandes = 10 mm.
Menge: 75,000 m

**2.9.3.60 Asphaltdecksch. aus AC 11 D N herst Bk0,3-Bk1,8*Dicke 4,0 cm Bitumen 50/70**
StL-Nr. 1881333811100900
Asphaltdeckschicht aus Asphaltbeton für Asphaltdeckschichten AC 11 D N herstellen.
In Verkehrsflächen der Belastungsklassen Bk0,3 bis
Bk1,8.
Einbaudicke = 4 cm.
Bindemittel = 50/70.
Fremdfüller 'gemäß ZTV Asphalt-StB 07'
Menge: 130,000 m2

**2.9.3.70 Asphaltdecksch. aus AC 8 D L herst. Rad- und Gehwege*Dicke 4 cm Bitumen 70/100**
StL-Nr. 1881335811100900
Asphaltdeckschicht aus Asphaltbeton für Asphaltdeckschichten AC 8 D L herstellen.
In Verkehrsflächen für Rad- und Gehwege.
Einbaudicke = 4 cm.
Bindemittel = 70/100.
Fremdfüller 'gemäß ZTV Asphalt-StB 07'
Menge: 115,000 m2

##### Abschnitt 2.9.4 Borde

**2.9.4.10 Bordstein des AG setzen BSt. 15/30-15/25*Fuge Typ B gerader Stein*St. gelag. säub. bis 10 cm unt.OK**
StL-Nr. 21115321221219
Bordstein des AG setzen. Breite der Rückenstütze mind.
15 cm.
Bordstein aus Beton ca. 15/30 bis 15/25 cm.
Fuge aus Fugenmörtel Typ B mit Zementmörtel 0/2.
Druckfestigkeit zwischen 30 MPa und 40 MPa im Mittel.
Biegezugfestigkeit mind. 6 MPa im Mittel und mind. 5
MPa im Einzelwert. Widerstand gegen Frost-Taumittel-
Widerstand max. 500 g/m2 Masseverlust im Einzelwert mit
dem CDF-Test. Haftzugfestigkeit mind. 1,5 MPa im Mittel
und mind. 1,2 MPa im Einzelwert. Statischer E-Modul
mind. 14000 MPa, max. 17000 MPa im Einzelwert.
Gerader Stein.
Steine lagern innerhalb der Baustelle. Steine vor dem
Versetzen säubern.
Rückenstütze bis 10 cm unter Oberkante Bordstein. Beton
mit einer Druckfestigkeit (Einzelwert) am Bohrkern von
mind. 12 MPa.
Fundamentbeton 'C20/25'
Menge: 11,000 m
Leistungsbereichkatalog: 115

**2.9.4.20 Bordstein aus Beton setzen BSt. HB 15x30 cm*Fuge Typ B an Rinne mit BewF*gerader Stein bis 10 cm unt. OK**
StL-Nr. 2111531103011119
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze bis 10 cm unter Oberkante Bordstein. Beton
mit einer Druckfestigkeit (Einzelwert) am Bohrkern von
mind. 12 MPa.
Fundamentbeton 'C20/25'
Menge: 33,000 m
Leistungsbereichkatalog: 115

**2.9.4.30 Bordsteine trennen 18/30-15/22*BSt.Gehrung tr.**
StL-Nr. 181153251002
Bordsteine auf Passmaß trennen.
Bordstein aus Beton, ca. 18/30 bis 15/22 cm.
Bordstein auf Gehrung trennen.
Menge: 25,000 St
Leistungsbereichkatalog: 115

**2.9.4.40 Bordstein aus Beton setzen BSt. RB 15x22 cm*Fuge Typ B an Rinne mit BewF*Halbm. ü. 2,5-5 m bis 10 cm unt. OK**
StL-Nr. 2111531110011319
Bordstein aus Beton setzen. Breite der Rückenstütze
mind. 15 cm.
Bordstein = RB 15 x 22 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Kurvenstein, Halbmesser größer 2,50 bis 5,00 m.
Rückenstütze bis 10 cm unter Oberkante Bordstein. Beton
mit einer Druckfestigkeit (Einzelwert) am Bohrkern von
mind. 12 MPa.
Fundamentbeton 'C20/25'
Menge: 2,000 m
Leistungsbereichkatalog: 115

**2.9.4.50 Bordstein aus Beton setzen BSt. RB 15x22 cm*Fuge Typ B an Rinne mit BewF*Überg./Absenker bis 10 cm unt. OK**
StL-Nr. 2111531110011619
Bordstein aus Beton setzen. Breite der Rückenstütze
mind. 15 cm.
Bordstein = RB 15 x 22 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Übergangsstein/Absenkungsstein.
Rückenstütze bis 10 cm unter Oberkante Bordstein. Beton
mit einer Druckfestigkeit (Einzelwert) am Bohrkern von
mind. 12 MPa.
Fundamentbeton 'C20/25'
Menge: 3,000 m
Leistungsbereichkatalog: 115

**2.9.4.60 Streifen aus Betonpfl.st. herst. vor Bordsteinen o.F., o. Vorsatz.*1-zeilig*F-Beton 12 MPa Fuge Typ B**
StL-Nr. 2111540629319110
Streifen aus Pflastersteinen aus Beton herstellen.
Oberfläche der Pflastersteine nach Unterlagen des AG.
Mehrzeiliger Streifen ist mit beidseitigen Schnurkanten
herzustellen.
Streifen als Randeinfassung vor Bordsteinen.
Format für Rastermaß '300/150/100'

Ohne Fase, ohne Vorsatzbeton.
Breite 1-zeilig.
Rückenstütze 'einseitig'

Fundamentbeton mit einer Druckfestigkeit (Einzelwert)
am Bohrkern von mind. 12 MPa.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 59,000 m
Leistungsbereichkatalog: 115

#### Bereich 2.10 Ausstattung

##### Abschnitt 2.10.1 Geländer

**2.10.1.10 Stahlgeländer einbauen Stützwand*Stahl*Seil DU 20 mm Anschlagkonstr.*Verank.Fusspl.**
StL-Nr. 1512131321991139
Geschweißtes Stahlgeländer nach Unterlagen des AG einbauen.
Abgerechnet wird nach Länge des Handlaufs zwischen den
Achsen der Endpfosten bzw. Endstäbe.
Geländer für Stützwand.
Material = Stahl
Höhe des Geländers '1150 mm'
Ausbildung 'Füllstabgeländer nach RiZ-ING Gel 4 mit Fußplatte Gel 14; Ausführung nach Unterlagen des AG; Bewegungs- und Montagefugen und Knicke sind in den EP einzukalkulieren.'

Im Handlauf feuerverzinktes Drahtseil, Durchmesser 20
mm, einziehen und verankern.
Anschlagkonstruktion für Drahtseil nach RiZ Gel 11 herstellen.
Verankerung mit Fußplatte und Verbundankern.
Korrosionsschutz 'Korrosionsschutz: Geländer feuerverzinken,
zu beschichtende Flächen sweep-strahlen. Zwischenbeschichtung auf Epoxidharz-Grundlage nach Blatt 87, Sollschichtdicke 80 mym . Deckbeschichtung auf Polyurethan-Grundlage nach Blatt 87, Sollschichtdicke 80 mym.
Hinweis: sweep Strahlen an einem Gewässer ist nicht zulässig,
 Geländer muss daher bereits beschichtet geliefert und
eingebaut werden.'
Menge: 67,000 m
Leistungsbereichkatalog: 121

**2.10.1.20 Zulage Geländerabschluss**
Geländerabschluss (Zulage) für Ausbildung der Geländerenden
gemäß RiZ Gel 19, Blatt 1
Ausführung nach Unterlagen des AG
Menge: 1,000 St

**2.10.1.30 Messbolzen einbauen*Messing DU 10 - 20 mm*L 40 - 80 mm Vertikal*Mörtel*Zentrierbohrung Lage-/Höhenmessg**
StL-Nr. 1512197192122113
Messbolzen einbauen.
Einbauort '= in Gesims.'

Material = Messing.
Schaftdurchmesser 10 bis 20 mm.
Schaftlänge über 40 bis 80 mm.
Einbau vertikal.
Bolzen in Bohrungen einsetzen. Bohrungen herstellen und
mit Mörtel verfüllen.
Messbolzen mit Zentrierbohrung.
Messbolzen für Lage- und Höhenmessung.
Menge: 4,000 St
Leistungsbereichkatalog: 121

#### Bereich 2.11 Stundenlohnarbeiten

*Hinweis: Vorbemerkung Arbeitskraft*
Stundenlohnarbeiten für Unvorhergesehenes dürfen nur
auf Anweisung durch die Bauüberwachung durchgeführt werden.Die vom Auftragnehmer oder seinem Bevollmächtigten unterschriebenen Stundenlohnzettel müssen für jeden Kalendertag getrennt ausgestellt sein und sind noch am Tag der Leistungserbringung dem bauüberwachenden Ingenieurbüro
zur Anerkennung zu übermitteln. Nachträglich eingereichte Stundenlohnzettel werden nicht anerkannt. Die Original-Rapportzettel sind erst mit der Schlussrechnung einzureichen.

Stundenlohnzettel müssen erkennen lassen:
- Vor- und Zuname der Arbeiter
- Beruf
- Lohngruppe lt. Tarif
- Arbeitsleistung nach Zeit, Ort, Dauer
- Verbrauch an Baustoffen
- Benutzung von Maschinen und Geräten mit Leistungsangabe nach Zeit, Ort und Dauer der Benutzung.

Der Verrechnungssatz für die jeweilige Arbeitskraft umfasst sämtliche Aufwendungen wie Lohn- und Gehaltskosten, Lohn- und Gehaltsnebenkosten, Zuschläge, lohngebundene und lohnabhängige Kosten, sonstige Sozialkosten, Gemeinkosten, Wagnis und Gewinn.

##### Abschnitt 2.11.1 Arbeitskraft

**2.11.1.10 Vorarbeiter/in Stundenlohnarbeiten**
Stundenlohnarbeiten auf Anordnung des AG ausführen, Vorarbeiter/in
Menge: 5,000 h

**2.11.1.20 Baufacharbeiter/-in Stundenlohnarbeiten**
Stundenlohnarbeiten auf Anordnung des AG ausführen,
Baufacharbeiter/-in
Menge: 5,000 h

**2.11.1.30 Hilfskraft Stundenlohnarbeiten**
Stundenlohnarbeiten auf Anordnung des AG ausführen,
Hilfskraft
Menge: 5,000 h

##### Abschnitt 2.11.2 Geräte

*Hinweis: Vorbemerkung Geräte*
Gerät auf Anordnung des AG einsetzen,
der Verrechnungssatz für die jeweilige Arbeitskraft umfasst sämtliche Aufwendungen wie Lohn- und Gehaltskosten, Lohn- und Gehaltsnebenkosten, Zuschläge, lohngebundene und lohnabhängige Kosten, sonstige Sozialkosten, Gemeinkosten, Wagnis und Gewinn.
Der Verrechnungssatz für das Gerät umfasst sämtliche Aufwendungen für den Betrieb, Gemeinkosten, Wagnis und Gewinn.

**2.11.2.10 Hydraulikbagger bis 1,5 m3**
Hydraulikbagger bis 1,5 m3, mit Fahrer
Menge: 2,500 h

**2.11.2.20 Hydraulikbagger über 1,5 m3**
Hydraulikbagger über 1,5 m3, mit Fahrer
Menge: 2,500 h

**2.11.2.30 LKW einsetzen Fahrer 3-5t**
LKW, mit Fahrer, Nutzlast 3 bis 5t.
Menge: 2,500 h
Leistungsbereichkatalog: 091

**2.11.2.40 LKW einsetzen Fahrer 5-8t**
LKW, mit Fahrer, Nutzlast 5 bis 8 t.
Menge: 2,500 h
Leistungsbereichkatalog: 091

**2.11.2.50 LKW einsetzen Fahrer 20-30t**
LKW, mit Fahrer, Nutzlast 20 bis 30t.
Menge: 2,500 h
Leistungsbereichkatalog: 091

**2.11.2.60 Radlader einsetzen Fahrer 37-55kW**
Radlader, mit Fahrer, Motorleistung 37 bis 55 kW.
Menge: 2,500 h
Leistungsbereichkatalog: 091

**2.11.2.70 Minibagger einsetzen Fahrer Tieflöffel**
Minibagger, mit Fahrer, Fahrwerk mit Ketten, mit Tieflöffel.
Menge: 2,500 h
Leistungsbereichkatalog: 091

**2.11.2.80 Kompressor einsetzen Bedienungspersonal bis 3m3/min**
Kompressor, mit Bedienungspersonal, Leistung bis 3 m3/min, ein Bohrhammer.
Menge: 2,500 h
Leistungsbereichkatalog: 091

**2.11.2.90 Flächenrüttler bis 0,75t**
Flächenrüttler bis  0,75t, mit Bedienungspersonal
Menge: 2,500 h

**2.11.2.100 Vibrationsstampfer einsetzen Bedienungspersonal**
Vibrationsstampfer, mit Bedienungspersonal.
Menge: 2,500 h
Leistungsbereichkatalog: 091

**2.11.2.110 Motorflex**
Motorflex, mit Bedienungspersonal,
Menge: 2,500 h

##### Abschnitt 2.11.3 Stoffe

*Hinweis: Vorbemerkung Stoffe*
Sämtliche Stoffe sind frei Baustelle zu liefern und abzuladen.

**2.11.3.10 Sand 0/2**
Sand, Körnung 0/2.
Menge: 2,500 m3
Leistungsbereichkatalog: 003

**2.11.3.20 Frostschutzkies 0/32**
Frostschutzkies, Körnung 0/32.
Menge: 2,500 m3
Leistungsbereichkatalog: 003

**2.11.3.30 Splitt 5/11**
Splitt, Körnung 5/11.
Menge: 2,500 m3
Leistungsbereichkatalog: 003

**2.11.3.40 Edelbrechsand-Split Gemisch 0/4**
Edelbrechsand-Split Gemisch, Körnung 0/4
Menge: 2,500 m3

**2.11.3.50 Edelbrechsand-Split Gemisch 0/5**
Edelbrechsand-Split Gemisch, Körnung 0/5
Menge: 2,500 m3

**2.11.3.60 Rollkies 16/32**
Menge: 2,500 m3

**2.11.3.70 Forstmischung 0/16**
Menge: 2,500 m3

**2.11.3.80 Bitukies 0/32**
Menge: 1,000 m3

**2.11.3.90 Bitumen Heißvergussmasse**
Kaltasphalt
Menge: 25,000 kg

**2.11.3.100 Beton C12/15 mit 240 kg CEM 32,5**
Menge: 1,000 m3

**2.11.3.110 Beton C25/30**
Menge: 1,000 m3

**2.11.3.120 Blitzmörtel Topolit Blitz 3**
Menge: 2,500 kg

**2.11.3.130 Trasskalkmörtel**
Trasskalkmörtel, 25 kg Sack
Menge: 1,000 Sack

**2.11.3.140 Geotextil Filtervlies, GRK 2, 120gr/m²**
Menge: 5,000 m2
